# Estabilización de caminos y senderos, mediante aporte de mezcla "in situ" de arena y cal hidráulica natural

- Propiedad del archivo: CYPE INGENIEROS, S.A.
- Formato: FIEBDC-3/2002
- Ámbito geográfico: Región de Murcia
- Divisa: EUR
- Costes indirectos: 3.00 %
- IVA: 21.00 %

## U Urbanización interior de la parcela

### UX Pavimentos exteriores

#### UXE Explanadas, caminos y senderos

**UXE035** m² Estabilización de caminos y senderos, mediante aporte de mezcla "in situ" de arena y cal hidráulica natural.
Estabilización de caminos y senderos, mediante aporte de una capa de 10 cm de espesor, acabado compacto, de mezcla de arena y estabilizante y consolidante de terrenos, a base de cal hidráulica natural, extendida y nivelada sobre la superficie soporte previamente preparada, y posterior compactación con medios mecánicos hasta alcanzar una densidad seca no inferior al 95% de la máxima obtenida en el ensayo Proctor Modificado, realizado según UNE 103501. Incluso preparación de la superficie mediante desbroce de la tierra vegetal, y retirada y carga a camión de los restos y desechos.
Criterio de valoración económica: El precio no incluye la realización del ensayo Proctor Modificado.
Incluye: Desbroce del terreno. Preparación de la mezcla. Vertido, extendido y nivelación de la mezcla. Humectación y compactación de la mezcla. Retirada y carga a camión de restos y desechos.
Criterio de medición de proyecto: Superficie medida en proyección horizontal, según documentación gráfica de Proyecto.
Criterio de medición de obra: Se medirá, en proyección horizontal, la superficie realmente ejecutada según especificaciones de Proyecto.

| Código | Ud | Descripción | Rendimiento | Precio | Importe |
|---|---|---|---|---|---|
| mt01ara010a | m³ | Arena con granulometría de 0 a 5 mm de diámetro, limpia. (material) | 0.090 | 14.30 | 1.29 |
| mt28mif040 | kg | Estabilizante y consolidante de terrenos, a base de cal hidráulica natural, suministrada en sacos de 35 kg, para estabilización de caminos y senderos. (material) | 13.000 | 0.65 | 8.45 |
| mq01pan010a | h | Pala cargadora sobre neumáticos de 120 kW/1,9 m³. (maquinaria) | 0.017 | 45.06 | 0.77 |
| mq09tra010 | h | Tractor agrícola, de 37 kW, equipado con rotovator. (maquinaria) | 0.012 | 44.24 | 0.53 |
| mq04dua020b | h | Dumper de descarga frontal de 2 t de carga útil. (maquinaria) | 0.002 | 10.38 | 0.02 |
| mq02rov010i | h | Compactador monocilíndrico vibrante autopropulsado, de 129 kW, de 16,2 t, anchura de trabajo 213,4 cm. (maquinaria) | 0.035 | 69.78 | 2.44 |
| mq02cia020j | h | Camión cisterna, de 8 m³ de capacidad. (maquinaria) | 0.002 | 118.90 | 0.24 |
| mo041 | h | Oficial 1ª construcción de obra civil. (mano de obra) | 0.285 | 22.53 | 6.42 |
| mo087 | h | Ayudante construcción de obra civil. (mano de obra) | 0.285 | 21.78 | 6.21 |
| % | % | Costes directos complementarios | 2 % | 26.37 | 0.53 |
|  |  | Costes directos |  |  | 26.90 |
