# Tarima de madera para exterior

- Propiedad del archivo: CYPE INGENIEROS, S.A.
- Formato: FIEBDC-3/2002
- Ámbito geográfico: Región de Murcia
- Divisa: EUR
- Costes indirectos: 3.00 %
- IVA: 21.00 %

## U Urbanización interior de la parcela

### UX Pavimentos exteriores

#### UXM De madera

**UXM010** m² Tarima de madera para exterior.
Tarima para exterior, formada por tablas de madera maciza, de pino Suecia, de 35x145x1600/2400 mm, resistencia al deslizamiento clase 3, según CTE DB SU, fijadas mediante el sistema de fijación vista, sobre rastreles de madera de pino, de 65x38 mm, con clase de uso 4 según UNE-EN 335, separados 60 cm entre sí y fijados a la solera de hormigón con tacos expansivos metálicos y tirafondos; cepillado y posterior aplicación de dos manos de lasur al agua de secado rápido para interior y exterior, para suelos, color Teca, acabado satinado rendimiento: 0,083 l/m² cada mano como tratamiento protector y decorativo. Incluso tirafondos para sujeción de las tablas a los rastreles y piezas especiales.
Criterio de valoración económica: El precio no incluye la solera de hormigón.
Incluye: Replanteo, nivelación y fijación de los rastreles. Colocación de las tablas de la primera hilada, fijadas con un punto de masilla elastomérica de poliuretano. Fijación de las tablas de la primera hilada sobre los rastreles. Colocación y fijación de las sucesivas hiladas. Lijado. Aplicación de dos manos de acabado.
Criterio de medición de proyecto: Superficie útil, medida según documentación gráfica de Proyecto. No se ha incrementado la medición por roturas y recortes, ya que en la descomposición se ha considerado un 5% más de piezas.
Criterio de medición de obra: Se medirá la superficie realmente ejecutada según especificaciones de Proyecto.

| Código | Ud | Descripción | Rendimiento | Precio | Importe |
|---|---|---|---|---|---|
| mt18mva015e | m | Rastrel de 65x38 mm de sección, de madera de pino pinaster (Pinus pinaster), tratada en autoclave, con clase de uso 4, según UNE-EN 335, acabado cepillado, con humedad inferior al 20%. (material) | 1.700 | 3.26 | 5.54 |
| mt18mta030ar | m² | Tablas de madera maciza, de pino Suecia, de 35x145x1600/2400 mm, sin tratar, para cepillado y aplicación de un tratamiento protector y decorativo en obra; resistencia al deslizamiento clase 3, según CTE DB SU; con accesorios de montaje. Según UNE-EN 13810-1 y UNE-EN 14342 (material) | 1.050 | 41.28 | 43.34 |
| mt18mva090 | Ud | Tirafondo latonado, para madera, de cabeza avellanada hexagonal, para llave Allen. (material) | 28.000 | 0.23 | 6.44 |
| mt18mva085a | Ud | Taco expansivo metálico y tirafondo, para fijación de elementos de madera sobre soporte base de hormigón. (material) | 3.000 | 1.20 | 3.60 |
| mt27lsa020b | l | Lasur al agua de secado rápido para interior y exterior, para suelos, color Teca, acabado satinado, a base de resinas acrílicas híbridas y copolímeros de poliuretano, con un agente biocida, contra hongos de mancha azul y moho, con resistencia a la intemperie, para aplicar con brocha, rodillo o pistola sobre pavimentos exteriores de madera, como tratamiento protector y decorativo. (material) | 0.166 | 24.94 | 4.14 |
| op00tal010 |  | Taladro. | 1.000 | 0.00 | 0.00 |
| op00ato010 |  | Atornillador. | 1.000 | 0.00 | 0.00 |
| op00cla010 |  | Clavadora neumática. | 1.000 | 0.00 | 0.00 |
| op00cep010 |  | Garlopa. | 1.000 | 0.00 | 0.00 |
| op00tro010 |  | Tronzador. | 1.000 | 0.00 | 0.00 |
| mo025 | h | Oficial 1ª instalador de pavimentos de madera. (mano de obra) | 0.570 | 22.53 | 12.84 |
| mo063 | h | Ayudante instalador de pavimentos de madera. (mano de obra) | 0.570 | 21.78 | 12.41 |
| mo038 | h | Oficial 1ª pintor. (mano de obra) | 0.342 | 22.53 | 7.71 |
| mo076 | h | Ayudante pintor. (mano de obra) | 0.057 | 21.78 | 1.24 |
| % | % | Costes directos complementarios | 2 % | 97.26 | 1.95 |
|  |  | Costes directos |  |  | 99.21 |
