# Ensayo Blower Door

- Propiedad del archivo: CYPE INGENIEROS, S.A.
- Formato: FIEBDC-3/2002
- Ámbito geográfico: Región de Murcia
- Divisa: EUR
- Costes indirectos: 3.00 %
- IVA: 21.00 %

## X Control de calidad y ensayos

### XF Eficiencia energética

#### XFB Blower Door

**XFB010** Ud Ensayo Blower Door.
Ensayo Blower Door, para medir el volumen de infiltraciones de aire, en vivienda unifamiliar de hasta 100 m² de superficie útil, durante la ejecución de la obra, una vez cerrada la envolvente, método B según UNE-EN 13829. Incluso montaje y desmontaje del ventilador Blower Door en la puerta exterior de la vivienda con una altura de hasta 250 cm y una anchura de hasta 125 cm, previo sellado de todas las aberturas intencionadas realizadas en la envolvente del edificio.
Incluye: Desplazamiento a obra del ventilador. Realización del ensayo.
Criterio de medición de proyecto: Ensayo a realizar, según documentación del Plan de control de calidad.

| Código | Ud | Descripción | Rendimiento | Precio | Importe |
|---|---|---|---|---|---|
| mt49reh010aaa | Ud | Ensayo Blower Door, para medir el volumen de infiltraciones de aire, en vivienda unifamiliar de hasta 100 m² de superficie útil, durante la ejecución de la obra, una vez cerrada la envolvente, método B según UNE-EN 13829. (material) | 1.000 | 450.00 | 450.00 |
| % | % | Costes directos complementarios | 2 % | 450.00 | 9.00 |
|  |  | Costes directos |  |  | 459.00 |
