# Informe de resultados del ensayo termográfico

- Propiedad del archivo: CYPE INGENIEROS, S.A.
- Formato: FIEBDC-3/2002
- Ámbito geográfico: Región de Murcia
- Divisa: EUR
- Costes indirectos: 3.00 %
- IVA: 21.00 %

## X Control de calidad y ensayos

### XF Eficiencia energética

#### XFT Termografías

**XFT020** Ud Informe de resultados del ensayo termográfico.
Informe de resultados del ensayo termográfico, en vivienda unifamiliar de hasta 100 m² de superficie útil, según EN 13187, realizado por técnico cualificado.
Incluye: Emisión del informe de resultados.
Criterio de medición de proyecto: Número de unidades previstas, según documentación del Plan de control de calidad.

| Código | Ud | Descripción | Rendimiento | Precio | Importe |
|---|---|---|---|---|---|
| mt49reh040aa | Ud | Informe de resultados del ensayo termográfico, en vivienda unifamiliar de hasta 100 m² de superficie útil, según EN 13187, realizado por técnico cualificado. (material) | 1.000 | 100.00 | 100.00 |
| % | % | Costes directos complementarios | 2 % | 100.00 | 2.00 |
|  |  | Costes directos |  |  | 102.00 |
