# Ensayos de laboratorio

- Propiedad del archivo: CYPE INGENIEROS, S.A.
- Formato: FIEBDC-3/2002
- Ámbito geográfico: Región de Murcia
- Divisa: EUR
- Costes indirectos: 3.00 %
- IVA: 21.00 %

## X Control de calidad y ensayos

### XS Estudios geotécnicos

#### XSL Ensayos de laboratorio

**XSL010** Ud Ensayos de laboratorio.
Realización de los siguientes ensayos de laboratorio: humedad natural según UNE 103300. Incluso desplazamiento a obra, toma de muestras, apertura y descripción de las muestras tomadas e informe de resultados.
Incluye: Desplazamiento a obra. Toma de muestras. Realización de ensayos. Redacción de informe de los resultados de los ensayos realizados.
Criterio de medición de proyecto: Ensayo a realizar, según documentación del Plan de control de calidad.

| Código | Ud | Descripción | Rendimiento | Precio | Importe |
|---|---|---|---|---|---|
| mt49sla040 | Ud | Preparación de muestra de suelo, según UNE 103100. (material) | 1.000 | 3.37 | 3.37 |
| mt49sla050 | Ud | Ensayo para determinar el contenido de humedad natural mediante secado en estufa de una muestra de suelo, según UNE 103300. (material) | 1.000 | 4.50 | 4.50 |
| % | % | Costes directos complementarios | 2 % | 7.87 | 0.16 |
|  |  | Costes directos |  |  | 8.03 |
