# Pantalla de protección contra desprendimiento de la capa superficial del manto vegetal

- Propiedad del archivo: CYPE INGENIEROS, S.A.
- Formato: FIEBDC-3/2002
- Ámbito geográfico: Región de Murcia
- Divisa: EUR
- Costes indirectos: 3.00 %
- IVA: 21.00 %

## Y Seguridad y salud

### YC Sistemas de protección colectiva

#### YCD Protección de taludes

**YCD010** m Pantalla de protección contra desprendimiento de la capa superficial del manto vegetal.
Protección frente a desprendimiento de la capa superficial del manto vegetal, formada por pantalla compuesta por red de poliamida de alta tenacidad, color blanco, de 2 m de altura, y perfiles de acero UNE-EN 10025 S275JR, laminado en caliente, de la serie IPN 100, galvanizado en caliente, de 3 m de longitud, hincados en el terreno cada 2,0 m, amortizables en 1 uso. Incluso cables de acero y elementos de fijación al suelo para el anclaje de los perfiles al terreno.
Criterio de medición de proyecto: Longitud medida según Estudio o Estudio Básico de Seguridad y Salud.
Criterio de medición de obra: Se medirá la longitud realmente montada según especificaciones de Estudio o Estudio Básico de Seguridad y Salud.

| Código | Ud | Descripción | Rendimiento | Precio | Importe |
|---|---|---|---|---|---|
| mt50spr070 | m² | Red vertical de seguridad tipo U, según UNE-EN 1263-1, de poliamida de alta tenacidad, de color blanco, certificada por AENOR mediante sello N de Productos Certificados AENOR para Redes de Seguridad. Cuerda de red de calibre 4,5 mm. Energía de la red A2 (entre 2,2 y 4,4 kJ). Configuración de la red al rombo, con cuerda perimetral de polipropileno de 16 mm de diámetro. (material) | 2.000 | 2.79 | 5.58 |
| mt50spr100c | m | Cable de acero de 3 mm de diámetro, para sujeción de perfiles metálicos, con placa base, herrajes, tensores y sujetacables. (material) | 5.000 | 1.77 | 8.85 |
| mt07ala110bb | m | Perfil de acero UNE-EN 10025 S275JR, serie IPN 100, laminado en caliente, con recubrimiento galvanizado, para aplicaciones estructurales. Trabajado y montado en taller, para colocar en obra. (material) | 2.100 | 28.18 | 59.18 |
| mt07aco010g | kg | Acero en barras corrugadas, UNE-EN 10080 B 500 S, suministrado en obra en barras sin elaborar, de varios diámetros. (material) | 0.440 | 1.22 | 0.54 |
| mq07gte010a | h | Grúa autopropulsada de brazo telescópico con una capacidad de elevación de 12 t y 20 m de altura máxima de trabajo. (maquinaria) | 0.116 | 54.88 | 6.37 |
| mq03tab040 | h | Equipo de hinca de perfiles metálicos, sobre cadenas. (maquinaria) | 0.116 | 47.73 | 5.54 |
| mo119 | h | Oficial 1ª Seguridad y Salud. (mano de obra) | 0.805 | 22.53 | 18.14 |
| mo120 | h | Peón Seguridad y Salud. (mano de obra) | 0.805 | 21.19 | 17.06 |
| % | % | Costes directos complementarios | 2 % | 121.26 | 2.43 |
|  |  | Costes directos |  |  | 123.69 |
