# Protección de talud con lámina de polietileno y malla de triple torsión anclada al terreno

- Propiedad del archivo: CYPE INGENIEROS, S.A.
- Formato: FIEBDC-3/2002
- Ámbito geográfico: Región de Murcia
- Divisa: EUR
- Costes indirectos: 3.00 %
- IVA: 21.00 %

## Y Seguridad y salud

### YC Sistemas de protección colectiva

#### YCD Protección de taludes

**YCD020** m² Protección de talud con lámina de polietileno y malla de triple torsión anclada al terreno.
Protección de talud frente a desprendimiento de la capa superficial del terreno, formada por lámina de polietileno de alta densidad de 2 mm de espesor, malla de triple torsión, hexagonal, 8x10-13, de alambre galvanizado de 2,00 mm de diámetro y anclajes al terreno formados por barras corrugadas de acero UNE-EN 10080 B 500 S. Incluso cables de acero entre los anclajes, para la sujeción de la malla de triple torsión.
Criterio de medición de proyecto: Superficie medida según Estudio o Estudio Básico de Seguridad y Salud.
Criterio de medición de obra: Se medirá la superficie realmente montada según especificaciones de Estudio o Estudio Básico de Seguridad y Salud.

| Código | Ud | Descripción | Rendimiento | Precio | Importe |
|---|---|---|---|---|---|
| mt50spr055a | m² | Lámina de polietileno de alta densidad, de 2 mm de espesor, resistente a la intemperie. (material) | 1.200 | 3.90 | 4.68 |
| mt07ame510e | m² | Malla de triple torsión, hexagonal, 8x10-13, de alambre galvanizado de 2 mm de diámetro, para protección de taludes. (material) | 1.000 | 2.30 | 2.30 |
| mt07aco010g | kg | Acero en barras corrugadas, UNE-EN 10080 B 500 S, suministrado en obra en barras sin elaborar, de varios diámetros. (material) | 0.600 | 1.22 | 0.73 |
| mt50spr100b | m | Cable de acero de 2 mm de diámetro, para sujeción de malla de triple torsión. (material) | 1.700 | 1.60 | 2.72 |
| mq07cce010a | h | Camión con cesta elevadora de brazo articulado de 16 m de altura máxima de trabajo y 260 kg de carga máxima. (maquinaria) | 0.162 | 21.26 | 3.44 |
| mo120 | h | Peón Seguridad y Salud. (mano de obra) | 0.322 | 21.19 | 6.82 |
| % | % | Costes directos complementarios | 2 % | 20.69 | 0.41 |
|  |  | Costes directos |  |  | 21.10 |
