# Estructura de protección de paso peatonal bajo andamio de fachada

- Propiedad del archivo: CYPE INGENIEROS, S.A.
- Formato: FIEBDC-3/2002
- Ámbito geográfico: Región de Murcia
- Divisa: EUR
- Costes indirectos: 3.00 %
- IVA: 21.00 %

## Y Seguridad y salud

### YC Sistemas de protección colectiva

#### YCM Escaleras, marquesinas, pasarelas y plataformas

**YCM040** m Estructura de protección de paso peatonal bajo andamio de fachada.
Estructura de protección de paso peatonal bajo andamio de fachada colocado en la vía pública formada por: estructura tubular de acero galvanizado con paso libre de 1,50 m de anchura y 3,00 m de altura y plataforma metálica con visera en ángulo de 45°, amortizable en 8 usos, preparada para la colocación posterior de un andamiaje en altura.
Criterio de valoración económica: El precio no incluye la colocación del andamiaje en altura.
Criterio de medición de proyecto: Longitud medida según Estudio o Estudio Básico de Seguridad y Salud.
Criterio de medición de obra: Se medirá la longitud realmente montada según especificaciones de Estudio o Estudio Básico de Seguridad y Salud.

| Código | Ud | Descripción | Rendimiento | Precio | Importe |
|---|---|---|---|---|---|
| mt50spa130b | m | Estructura de protección para paso peatonal, bajo andamio colocado en la vía pública, con paso libre de 1,5 m de anchura y 3,00 m de altura, formada por estructura tubular de acero galvanizado en caliente de 48,3 mm de diámetro y 3,2 mm de espesor, con plataforma metálica superior para protección de peatones con visera en ángulo de 45°, según UNE-EN 12810 y UNE-EN 12811, con protecciones de polietileno de los elementos que puedan ocasionar enganches a los peatones. (material) | 0.125 | 119.23 | 14.90 |
| mo119 | h | Oficial 1ª Seguridad y Salud. (mano de obra) | 0.460 | 22.53 | 10.36 |
| mo120 | h | Peón Seguridad y Salud. (mano de obra) | 0.460 | 21.19 | 9.75 |
| % | % | Costes directos complementarios | 2 % | 35.01 | 0.70 |
|  |  | Costes directos |  |  | 35.71 |
