# Reposición de material de botiquín

- Propiedad del archivo: CYPE INGENIEROS, S.A.
- Formato: FIEBDC-3/2002
- Ámbito geográfico: Región de Murcia
- Divisa: EUR
- Costes indirectos: 3.00 %
- IVA: 21.00 %

## Y Seguridad y salud

### YM Medicina preventiva y primeros auxilios

#### YMM Material médico

**YMM011** Ud Reposición de material de botiquín.
Bolsa de hielo, caja de apósitos, paquete de algodón, rollo de esparadrapo, caja de analgésico de ácido acetilsalicílico, caja de analgésico de paracetamol, botella de agua oxigenada, botella de alcohol de 96°, frasco de tintura de yodo para el botiquín de urgencia colocado en la caseta de obra, durante el transcurso de la obra.
Criterio de medición de proyecto: Número de unidades previstas, según Estudio o Estudio Básico de Seguridad y Salud.
Criterio de medición de obra: Se medirá el número de unidades realmente suministradas según especificaciones de Estudio o Estudio Básico de Seguridad y Salud.

| Código | Ud | Descripción | Rendimiento | Precio | Importe |
|---|---|---|---|---|---|
| mt50eca011b | Ud | Bolsa para hielo, de 250 cm³, para reposición de botiquín de urgencia. (material) | 1.000 | 4.39 | 4.39 |
| mt50eca011e | Ud | Apósitos adhesivos, en caja de 120 unidades, para reposición de botiquín de urgencia. (material) | 1.000 | 7.92 | 7.92 |
| mt50eca011f | Ud | Algodón hidrófilo, en paquete de 100 g, para reposición de botiquín de urgencia. (material) | 1.000 | 1.30 | 1.30 |
| mt50eca011g | Ud | Esparadrapo, en rollo de 5 cm de ancho y 5 m de longitud, para reposición de botiquín de urgencia. (material) | 1.000 | 5.40 | 5.40 |
| mt50eca011i | Ud | Analgésico de ácido acetilsalicílico, en caja de 20 comprimidos, para reposición de botiquín de urgencia. (material) | 1.000 | 1.80 | 1.80 |
| mt50eca011j | Ud | Analgésico de paracetamol, en caja de 20 comprimidos, para reposición de botiquín de urgencia. (material) | 1.000 | 2.02 | 2.02 |
| mt50eca011l | Ud | Botella de agua oxigenada, de 250 cm³, para reposición de botiquín de urgencia. (material) | 1.000 | 2.45 | 2.45 |
| mt50eca011m | Ud | Botella de alcohol de 96°, de 250 cm³, para reposición de botiquín de urgencia. (material) | 1.000 | 1.94 | 1.94 |
| mt50eca011n | Ud | Frasco de tintura de yodo, de 100 cm³, para reposición de botiquín de urgencia. (material) | 1.000 | 3.53 | 3.53 |
| % | % | Costes directos complementarios | 2 % | 30.75 | 0.62 |
|  |  | Costes directos |  |  | 31.37 |
