# Camilla de socorro

- Propiedad del archivo: CYPE INGENIEROS, S.A.
- Formato: FIEBDC-3/2002
- Ámbito geográfico: Región de Murcia
- Divisa: EUR
- Costes indirectos: 3.00 %
- IVA: 21.00 %

## Y Seguridad y salud

### YM Medicina preventiva y primeros auxilios

#### YMM Material médico

**YMM020** Ud Camilla de socorro.
Camilla portátil para evacuaciones, colocada en caseta de obra, (amortizable en 4 usos).
Incluye: Montaje, instalación y comprobación.
Criterio de medición de proyecto: Número de unidades previstas, según Estudio o Estudio Básico de Seguridad y Salud.
Criterio de medición de obra: Se medirá el número de unidades realmente suministradas según especificaciones de Estudio o Estudio Básico de Seguridad y Salud.

| Código | Ud | Descripción | Rendimiento | Precio | Importe |
|---|---|---|---|---|---|
| mt50eca020 | Ud | Camilla portátil para evacuaciones. (material) | 0.250 | 204.68 | 51.17 |
| % | % | Costes directos complementarios | 2 % | 51.17 | 1.02 |
|  |  | Costes directos |  |  | 52.19 |
