# Señal de seguridad y salud en el trabajo, de prohibición

- Propiedad del archivo: CYPE INGENIEROS, S.A.
- Formato: FIEBDC-3/2002
- Ámbito geográfico: Región de Murcia
- Divisa: EUR
- Costes indirectos: 3.00 %
- IVA: 21.00 %

## Y Seguridad y salud

### YS Señalización provisional de obras

#### YSS Señalización de seguridad y salud

**YSS031** Ud Señal de seguridad y salud en el trabajo, de prohibición.
Suministro, colocación y desmontaje de señal de prohibición, de PVC serigrafiado, de 297x210 mm, con pictograma negro de forma circular sobre fondo blanco, con 4 orificios de fijación, amortizable en 3 usos, fijada con bridas de nylon. Incluso mantenimiento en condiciones seguras durante todo el periodo de tiempo que se requiera.
Incluye: Colocación. Desmontaje posterior. Transporte hasta el lugar de almacenaje o retirada a contenedor.
Criterio de medición de proyecto: Número de unidades previstas, según Estudio o Estudio Básico de Seguridad y Salud.
Criterio de medición de obra: Se medirá el número de unidades realmente colocadas según especificaciones de Estudio o Estudio Básico de Seguridad y Salud.

| Código | Ud | Descripción | Rendimiento | Precio | Importe |
|---|---|---|---|---|---|
| mt50les030nb | Ud | Señal de prohibición, de PVC serigrafiado, de 297x210 mm, con pictograma negro de forma circular sobre fondo blanco, con 4 orificios de fijación, según R.D. 485/1997. (material) | 0.333 | 4.39 | 1.46 |
| mt50spr046 | Ud | Brida de nylon, de 4,8x200 mm. (material) | 4.000 | 0.04 | 0.16 |
| mo120 | h | Peón Seguridad y Salud. (mano de obra) | 0.173 | 21.19 | 3.67 |
| % | % | Costes directos complementarios | 2 % | 5.29 | 0.11 |
|  |  | Costes directos |  |  | 5.40 |
