# Poste de balizamiento, con cinta extensible y retráctil

- Propiedad del archivo: CYPE INGENIEROS, S.A.
- Formato: FIEBDC-3/2002
- Ámbito geográfico: Región de Murcia
- Divisa: EUR
- Costes indirectos: 3.00 %
- IVA: 21.00 %

## Y Seguridad y salud

### YV Seguridad frente al contagio de COVID-19

#### YVB Balizamiento

**YVB030** Ud Poste de balizamiento, con cinta extensible y retráctil.
Poste de balizamiento de acero lacado de 95 cm de altura y 7 cm de diámetro, con base circular de 35 cm de diámetro revestida inferiormente con caucho, con cinta extensible y retráctil, de material textil, de varios colores, de 3,7 m de longitud.
Incluye: Colocación del elemento.
Criterio de medición de proyecto: Número de unidades previstas, según documentación gráfica de Proyecto.
Criterio de medición de obra: Se medirá el número de unidades realmente colocadas según especificaciones de Proyecto.

| Código | Ud | Descripción | Rendimiento | Precio | Importe |
|---|---|---|---|---|---|
| mt53brb020c | Ud | Poste de balizamiento de acero lacado de 95 cm de altura y 7 cm de diámetro, con base circular de 35 cm de diámetro revestida inferiormente con caucho, con cinta extensible y retráctil, de material textil, de varios colores, de 3,7 m de longitud, para delimitar zonas de paso y control de accesos. (material) | 1.000 | 21.12 | 21.12 |
| mo080 | h | Ayudante montador. (mano de obra) | 0.058 | 21.78 | 1.26 |
| % | % | Costes directos complementarios | 2 % | 22.38 | 0.45 |
|  |  | Costes directos |  |  | 22.83 |
