# Cinta autoadhesiva de señalización, para pavimentos

- Propiedad del archivo: CYPE INGENIEROS, S.A.
- Formato: FIEBDC-3/2002
- Ámbito geográfico: Región de Murcia
- Divisa: EUR
- Costes indirectos: 3.00 %
- IVA: 21.00 %

## Y Seguridad y salud

### YV Seguridad frente al contagio de COVID-19

#### YVH Señalización horizontal

**YVH020** m Cinta autoadhesiva de señalización, para pavimentos.
Cinta autoadhesiva de señalización, de vinilo, de varios colores, de 5 cm de anchura, para pavimentos.
Incluye: Colocación del elemento.
Criterio de medición de proyecto: Longitud medida según documentación gráfica de Proyecto.
Criterio de medición de obra: Se medirá la longitud realmente montada según especificaciones de Proyecto.

| Código | Ud | Descripción | Rendimiento | Precio | Importe |
|---|---|---|---|---|---|
| mt53hrb020j | m | Cinta autoadhesiva de señalización, de vinilo, de varios colores, de 5 cm de anchura, suministrada en rollos de 33 m de longitud, para delimitar espacios y establecer distancias de seguridad en pavimentos. (material) | 1.000 | 0.22 | 0.22 |
| mo080 | h | Ayudante montador. (mano de obra) | 0.012 | 21.78 | 0.26 |
| % | % | Costes directos complementarios | 2 % | 0.48 | 0.01 |
|  |  | Costes directos |  |  | 0.49 |
