# Disco autoadhesivo de señalización, antideslizante, para pavimentos

- Propiedad del archivo: CYPE INGENIEROS, S.A.
- Formato: FIEBDC-3/2002
- Ámbito geográfico: Región de Murcia
- Divisa: EUR
- Costes indirectos: 3.00 %
- IVA: 21.00 %

## Y Seguridad y salud

### YV Seguridad frente al contagio de COVID-19

#### YVH Señalización horizontal

**YVH030** Ud Disco autoadhesivo de señalización, antideslizante, para pavimentos.
Disco autoadhesivo de señalización, antideslizante, de vinilo, serigrafiado con textos y pictogramas, de varios colores, de Ø=30 cm, para pavimentos.
Incluye: Colocación del elemento.
Criterio de medición de proyecto: Número de unidades previstas, según documentación gráfica de Proyecto.
Criterio de medición de obra: Se medirá el número de unidades realmente colocadas según especificaciones de Proyecto.

| Código | Ud | Descripción | Rendimiento | Precio | Importe |
|---|---|---|---|---|---|
| mt53hrb010qa | Ud | Disco autoadhesivo de señalización, antideslizante, de vinilo, serigrafiado con textos y pictogramas, de varios colores, de Ø=30 cm, para delimitar espacios y establecer distancias de seguridad en pavimentos. (material) | 1.000 | 6.05 | 6.05 |
| mo080 | h | Ayudante montador. (mano de obra) | 0.058 | 21.78 | 1.26 |
| % | % | Costes directos complementarios | 2 % | 7.31 | 0.15 |
|  |  | Costes directos |  |  | 7.46 |
