# Mampara separadora de protección, de sobremesa

- Propiedad del archivo: CYPE INGENIEROS, S.A.
- Formato: FIEBDC-3/2002
- Ámbito geográfico: Región de Murcia
- Divisa: EUR
- Costes indirectos: 3.00 %
- IVA: 21.00 %

## Y Seguridad y salud

### YV Seguridad frente al contagio de COVID-19

#### YVM Mamparas separadoras de protección

**YVM010** Ud Mampara separadora de protección, de sobremesa.
Mampara separadora de protección, de sobremesa, de 700x500 mm, de metacrilato transparente de 4 mm de espesor, con ventana inferior, con dos soportes de sujeción del mismo material, para protección frente a riesgos biológicos.
Incluye: Montaje del elemento.
Criterio de medición de proyecto: Número de unidades previstas, según documentación gráfica de Proyecto.
Criterio de medición de obra: Se medirá el número de unidades realmente colocadas según especificaciones de Proyecto.

| Código | Ud | Descripción | Rendimiento | Precio | Importe |
|---|---|---|---|---|---|
| mt50mpc010dbb | Ud | Mampara separadora de protección, de sobremesa, de 700x500 mm, de metacrilato transparente de 4 mm de espesor, con ventana inferior, con dos soportes de sujeción del mismo material, para proporcionar una barrera física y establecer una distancia de seguridad. (material) | 1.000 | 45.40 | 45.40 |
| mo080 | h | Ayudante montador. (mano de obra) | 0.058 | 21.78 | 1.26 |
| % | % | Costes directos complementarios | 2 % | 46.66 | 0.93 |
|  |  | Costes directos |  |  | 47.59 |
