# Mampara separadora de protección, de sobremesa

- Propiedad del archivo: CYPE INGENIEROS, S.A.
- Formato: FIEBDC-3/2002
- Ámbito geográfico: Región de Murcia
- Divisa: EUR
- Costes indirectos: 3.00 %
- IVA: 21.00 %

## Y Seguridad y salud

### YV Seguridad frente al contagio de COVID-19

#### YVM Mamparas separadoras de protección

**YVM010** Ud Mampara separadora de protección, de sobremesa.
Mampara separadora de protección, de sobremesa, de 910x750 mm, de vidrio laminar de seguridad transparente de 3+3 mm de espesor, con laterales de 300 mm de anchura, con dos soportes metálicos de sujeción, para protección frente a riesgos biológicos. Incluso elementos de fijación.
Incluye: Montaje y fijación del elemento.
Criterio de medición de proyecto: Número de unidades previstas, según documentación gráfica de Proyecto.
Criterio de medición de obra: Se medirá el número de unidades realmente colocadas según especificaciones de Proyecto.

| Código | Ud | Descripción | Rendimiento | Precio | Importe |
|---|---|---|---|---|---|
| mt50mpc010ipc | Ud | Mampara separadora de protección, de sobremesa, de 910x750 mm, de vidrio laminar de seguridad transparente de 3+3 mm de espesor, con laterales de 300 mm de anchura, con dos soportes metálicos de sujeción, para proporcionar una barrera física y establecer una distancia de seguridad. (material) | 1.000 | 220.00 | 220.00 |
| mt21vva032b | Ud | Kit para fijación de mampara a paramento. (material) | 1.000 | 2.96 | 2.96 |
| mo011 | h | Oficial 1ª montador. (mano de obra) | 0.115 | 23.16 | 2.66 |
| mo080 | h | Ayudante montador. (mano de obra) | 0.115 | 21.78 | 2.50 |
| % | % | Costes directos complementarios | 2 % | 228.12 | 4.56 |
|  |  | Costes directos |  |  | 232.68 |
