# Cartel general indicativo de riesgos biológicos

- Propiedad del archivo: CYPE INGENIEROS, S.A.
- Formato: FIEBDC-3/2002
- Ámbito geográfico: Región de Murcia
- Divisa: EUR
- Costes indirectos: 3.00 %
- IVA: 21.00 %

## Y Seguridad y salud

### YV Seguridad frente al contagio de COVID-19

#### YVV Señalización vertical

**YVV010** Ud Cartel general indicativo de riesgos biológicos.
Cartel general indicativo de riesgos biológicos, de PVC, de 1 mm de espesor, serigrafiado con textos y pictogramas, de 840x594 mm, con 6 orificios de fijación. Incluso bridas de fijación al paramento.
Incluye: Colocación del elemento.
Criterio de medición de proyecto: Número de unidades previstas, según documentación gráfica de Proyecto.
Criterio de medición de obra: Se medirá el número de unidades realmente colocadas según especificaciones de Proyecto.

| Código | Ud | Descripción | Rendimiento | Precio | Importe |
|---|---|---|---|---|---|
| mt53srb010i | Ud | Cartel general indicativo de riesgos biológicos, de PVC, de 1 mm de espesor, serigrafiado con textos y pictogramas, de 840x594 mm, con 6 orificios de fijación. (material) | 1.000 | 16.73 | 16.73 |
| mt50spr046 | Ud | Brida de nylon, de 4,8x200 mm. (material) | 6.000 | 0.04 | 0.24 |
| mo080 | h | Ayudante montador. (mano de obra) | 0.058 | 21.78 | 1.26 |
| % | % | Costes directos complementarios | 2 % | 18.23 | 0.36 |
|  |  | Costes directos |  |  | 18.59 |
