# Señal indicativa de riesgos biológicos

- Propiedad del archivo: CYPE INGENIEROS, S.A.
- Formato: FIEBDC-3/2002
- Ámbito geográfico: Región de Murcia
- Divisa: EUR
- Costes indirectos: 3.00 %
- IVA: 21.00 %

## Y Seguridad y salud

### YV Seguridad frente al contagio de COVID-19

#### YVV Señalización vertical

**YVV020** Ud Señal indicativa de riesgos biológicos.
Señal normalizada con forma de rombo, indicativa de riesgos biológicos, de PVC de 1 mm de espesor, serigrafiado con textos y pictogramas, de L=300 mm, con 4 orificios de fijación. Incluso tornillos y elementos de fijación al paramento.
Incluye: Colocación del elemento.
Criterio de medición de proyecto: Número de unidades previstas, según documentación gráfica de Proyecto.
Criterio de medición de obra: Se medirá el número de unidades realmente colocadas según especificaciones de Proyecto.

| Código | Ud | Descripción | Rendimiento | Precio | Importe |
|---|---|---|---|---|---|
| mt53srb020xe | Ud | Señal normalizada con forma de rombo, indicativa de riesgos biológicos, de PVC de 1 mm de espesor, serigrafiado con textos y pictogramas, de L=300 mm, con 4 orificios de fijación. (material) | 1.000 | 7.83 | 7.83 |
| mt12psg081a | Ud | Tornillo autoperforante 3,5x9,5 mm. (material) | 4.000 | 0.01 | 0.04 |
| mt12psg110a | Ud | Taco para tornillo. (material) | 4.000 | 0.02 | 0.08 |
| mo080 | h | Ayudante montador. (mano de obra) | 0.115 | 21.78 | 2.50 |
| % | % | Costes directos complementarios | 2 % | 10.45 | 0.21 |
|  |  | Costes directos |  |  | 10.66 |
