# Incorporación de captador solar térmico para instalación colectiva, integrado en cubierta inclinada

- Propiedad del archivo: CYPE INGENIEROS, S.A.
- Formato: FIEBDC-3/2002
- Ámbito geográfico: Región de Murcia
- Divisa: EUR
- Costes indirectos: 3.00 %
- IVA: 21.00 %

## Z Rehabilitación energética

### ZC Calefacción, climatización y A.C.S.

#### ZCB Captación solar

**ZCB012** Ud Incorporación de captador solar térmico para instalación colectiva, integrado en cubierta inclinada.
Rehabilitación energética de edificio mediante la incorporación de captador solar térmico formado por batería de 2 módulos, compuesto cada uno de ellos de un captador solar térmico plano, con panel de montaje vertical de 1143x2043x80 mm, superficie útil 2,14 m², rendimiento óptico 0,78, coeficiente de pérdidas primario 3,473 W/m²K y coeficiente de pérdidas secundario 0,017 W/m²K², según UNE-EN 12975-2, compuesto de marco autoportante y tapa posterior de aluminio, aislamiento térmico de lana de vidrio, panel de vidrio de 4 mm de espesor, absorbedor de cobre con recubrimiento Sunselect, tubería en forma de meandro y manguitos de conexión, con cercos de estanqueidad, interacumulador de acero vitrificado, con intercambiador de un serpentín, de suelo, 300 l, altura 1640 mm, diámetro 680 mm, aislamiento de 50 mm de espesor con poliuretano de alta densidad, libre de CFC, protección contra corrosión mediante ánodo de magnesio, vaso de expansión, capacidad 25 l, de 425 mm de altura y 320 mm de diámetro, con rosca de 3/4" de diámetro y 10 bar de presión y grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. Incluso accesorios de montaje y fijación, conjunto de conexiones hidráulicas entre captadores solares térmicos, líquido de relleno para captador solar térmico, válvula de seguridad, purgador, válvulas de corte y demás accesorios, válvulas de corte, elementos de montaje y accesorios necesarios para su correcto funcionamiento, manómetro y elementos de montaje y conexión necesarios para su correcto funcionamiento.
Incluye: Replanteo del conjunto. Colocación de la estructura soporte. Colocación y fijación de los paneles sobre la estructura soporte. Conexionado con la red de conducción de agua. Llenado del circuito. Replanteo. Colocación. Conexionado. Comprobación de su correcto funcionamiento. Replanteo. Colocación. Conexión a la red de distribución. Comprobación de su correcto funcionamiento. Replanteo. Colocación. Conexionado. Comprobación de su correcto funcionamiento. Comprobación de su correcto funcionamiento.
Criterio de medición de proyecto: Número de unidades previstas, según documentación gráfica de Proyecto.
Criterio de medición de obra: Se medirá el número de unidades realmente ejecutadas según especificaciones de Proyecto.

| Código | Ud | Descripción | Rendimiento | Precio | Importe |
|---|---|---|---|---|---|
| mt38the005a | Ud | Captador solar térmico plano, con panel de montaje vertical de 1143x2043x80 mm, superficie útil 2,14 m², rendimiento óptico 0,78, coeficiente de pérdidas primario 3,473 W/m²K y coeficiente de pérdidas secundario 0,017 W/m²K², según UNE-EN 12975-2, compuesto de marco autoportante y tapa posterior de aluminio, aislamiento térmico de lana de vidrio, panel de vidrio de 4 mm de espesor, absorbedor de cobre con recubrimiento Sunselect, tubería en forma de meandro y manguitos de conexión. (material) | 2.000 | 681.53 | 1363.06 |
| mt38the050a | Ud | Juego de bandejas y chapas de cobertura, básico, para dos captadores solares térmicos. (material) | 1.000 | 535.28 | 535.28 |
| mt38the040a | Ud | Conexión recta para captadores solares térmicos con conexiones laterales, con aislamiento térmico. (material) | 2.000 | 12.68 | 25.36 |
| mt38the500a | Ud | Purgador manual de aire con cuerpo de latón, con rosca de 3/8" de diámetro, para una temperatura máxima de 160°C. (material) | 1.000 | 21.45 | 21.45 |
| mt38csg110 | Ud | Válvula de seguridad especial para aplicaciones de energía solar térmica, para una temperatura máxima de 130°C. (material) | 1.000 | 38.80 | 38.80 |
| mt38the150a | Ud | Bidón de 10 l de solución agua-glicol para relleno de captador solar térmico. (material) | 0.370 | 39.00 | 14.43 |
| mt37sve010d | Ud | Válvula de esfera de latón niquelado para roscar de 1". (material) | 4.000 | 12.15 | 48.60 |
| mt38csg050R1 | Ud | Interacumulador de acero vitrificado, con intercambiador de un serpentín, de suelo, 300 l, altura 1640 mm, diámetro 680 mm, aislamiento de 50 mm de espesor con poliuretano de alta densidad, libre de CFC, protección contra corrosión mediante ánodo de magnesio. (material) | 1.000 | 1500.00 | 1500.00 |
| mt37svs010c | Ud | Válvula de seguridad, de latón, con rosca de 1/2" de diámetro, tarada a 6 bar de presión. (material) | 1.000 | 4.42 | 4.42 |
| mt37sve010c | Ud | Válvula de esfera de latón niquelado para roscar de 3/4". (material) | 2.000 | 7.30 | 14.60 |
| mt38vex010g | Ud | Vaso de expansión, capacidad 25 l, de 425 mm de altura y 320 mm de diámetro, con rosca de 3/4" de diámetro y 10 bar de presión. (material) | 1.000 | 30.07 | 30.07 |
| mt38vex015 | Ud | Conexión para vasos de expansión, formada por soportes y latiguillos de conexión. (material) | 1.000 | 61.75 | 61.75 |
| mt42www040 | Ud | Manómetro con baño de glicerina y diámetro de esfera de 100 mm, con toma vertical, para montaje roscado de 1/2", escala de presión de 0 a 5 bar. (material) | 1.000 | 43.29 | 43.29 |
| mt38cst070b | Ud | Grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. (material) | 1.000 | 1014.00 | 1014.00 |
| mt38www011 | Ud | Material auxiliar para instalaciones de A.C.S. (material) | 1.000 | 1.45 | 1.45 |
| mo009 | h | Oficial 1ª instalador de captadores solares. (mano de obra) | 5.380 | 23.16 | 124.60 |
| mo108 | h | Ayudante instalador de captadores solares. (mano de obra) | 5.380 | 21.75 | 117.02 |
| mo004 | h | Oficial 1ª calefactor. (mano de obra) | 1.991 | 23.16 | 46.11 |
| mo103 | h | Ayudante calefactor. (mano de obra) | 1.991 | 21.75 | 43.30 |
| % | % | Costes directos complementarios | 2 % | 5047.59 | 100.95 |
|  |  | Costes directos |  |  | 5148.54 |
