# Desmontaje de equipo de calefacción, refrigeración y A.C.S., para sustitución por equipo con mejor eficiencia energética

- Propiedad del archivo: CYPE INGENIEROS, S.A.
- Formato: FIEBDC-3/2002
- Ámbito geográfico: Región de Murcia
- Divisa: EUR
- Costes indirectos: 3.00 %
- IVA: 21.00 %

## Z Rehabilitación energética

### ZC Calefacción, climatización y A.C.S.

#### ZCD Desmontaje de equipo existente

**ZCD005** Ud Desmontaje de equipo de calefacción, refrigeración y A.C.S., para sustitución por equipo con mejor eficiencia energética.
Desmontaje de equipo de producción de A.C.S. formado por caldera convencional de gas natural doméstica, mural y sus componentes, de 30 kW de potencia calorífica máxima, con medios manuales y mecánicos, previa desconexión de las redes de suministro y evacuación, y obturación de las conducciones conectadas a los elementos. Incluso desmontaje de accesorios y soportes de fijación, limpieza, acopio, retirada y carga manual sobre camión o contenedor.
Incluye: Desconexión de las redes de suministro y evacuación. Desmontaje de la caldera y de sus componentes. Obturación de las conducciones conectadas al elemento. Retirada y acopio del material desmontado. Limpieza de los restos de obra. Carga mecánica del material desmontado y restos de obra sobre camión o contenedor.
Criterio de medición de proyecto: Número de unidades previstas, según documentación gráfica de Proyecto.
Criterio de medición de obra: Se medirá el número de unidades realmente desmontadas según especificaciones de Proyecto.

| Código | Ud | Descripción | Rendimiento | Precio | Importe |
|---|---|---|---|---|---|
| mq04cag010a | h | Camión con grúa de hasta 6 t. (maquinaria) | 1.159 | 55.38 | 64.19 |
| mo004 | h | Oficial 1ª calefactor. (mano de obra) | 3.649 | 23.16 | 84.51 |
| mo103 | h | Ayudante calefactor. (mano de obra) | 3.649 | 21.75 | 79.37 |
| % | % | Costes directos complementarios | 2 % | 228.07 | 4.56 |
|  |  | Costes directos |  |  | 232.63 |
