# Sistema "ISOVER" de aislamiento termoacústico en cámaras de aire de cerramiento de doble hoja de fábrica, por insuflación, desde el exterior, de nódulos de lana mineral

- Propiedad del archivo: CYPE INGENIEROS, S.A.
- Formato: FIEBDC-3/2002
- Ámbito geográfico: Región de Murcia
- Divisa: EUR
- Costes indirectos: 3.00 %
- IVA: 21.00 %

## Z Rehabilitación energética

### ZF Cerramientos verticales: adición de aislamiento térmico

#### ZFE Sistemas de insuflación de aislamiento en cámara desde el exterior

**ZFE020** m² Sistema "ISOVER" de aislamiento termoacústico en cámaras de aire de cerramiento de doble hoja de fábrica, por insuflación, desde el exterior, de nódulos de lana mineral.
Rehabilitación energética de fachada de doble hoja de fábrica, rellenando el interior de la cámara de aire de 40 mm de espesor medio, por insuflación, desde el exterior, de aislamiento termoacústico de nódulos de lana mineral Insuver "ISOVER", según UNE-EN 14064-1, no aptos como soporte nutritivo para el desarrollo de hongos ni bacterias, densidad 50 kg/m³ y conductividad térmica 0,035 W/(mK); tapado de los taladros ejecutados en el paramento, mediante mortero de cemento.
Incluye: Inspección endoscópica de la cámara de aire. Replanteo y realización de los taladros en el paramento. Protección de los elementos del entorno que puedan verse afectados durante los trabajos de insuflación. Insuflación del aislamiento. Golpeo del paramento para facilitar el asentamiento del aislante. Tapado de los taladros. Limpieza final.
Criterio de medición de proyecto: Superficie medida según documentación gráfica de Proyecto.
Criterio de medición de obra: Se medirá la superficie realmente ejecutada según especificaciones de Proyecto.

| Código | Ud | Descripción | Rendimiento | Precio | Importe |
|---|---|---|---|---|---|
| mt16lvi100a | kg | Nódulos de lana mineral Insuver "ISOVER", según UNE-EN 14064-1, no aptos como soporte nutritivo para el desarrollo de hongos ni bacterias, densidad 50 kg/m³ y conductividad térmica 0,035 W/(mK), Euroclase A1 de reacción al fuego según UNE-EN 13501-1, capacidad de absorción de agua a corto plazo <=1 kg/m², calor específico 800 J/kgK y factor de resistencia a la difusión del vapor de agua 1; para relleno de cámaras por insuflación. (material) | 2.000 | 2.95 | 5.90 |
| mt28mop190b | kg | Mortero de cemento, tipo GP CSIII W2, según UNE-EN 998-1, para uso en exteriores, color gris, compuesto por cemento de alta resistencia, áridos seleccionados y otros aditivos, suministrado en sacos. (material) | 0.600 | 0.15 | 0.09 |
| mq08mpa010 | h | Maquinaria para insuflación de aislamiento en cámaras de aire. (maquinaria) | 0.096 | 14.56 | 1.40 |
| op00tal010 |  | Taladro. | 1.000 | 0.00 | 0.00 |
| mo030 | h | Oficial 1ª aplicador de productos aislantes. (mano de obra) | 0.116 | 22.53 | 2.61 |
| mo068 | h | Ayudante aplicador de productos aislantes. (mano de obra) | 0.116 | 21.78 | 2.53 |
| % | % | Costes directos complementarios | 2 % | 12.53 | 0.25 |
|  |  | Costes directos |  |  | 12.78 |
