# Rehabilitación energética de fachada, con aislamiento térmico y revestimiento exterior de fachada ventilada de placas de cemento. Sistema Aquapanel "KNAUF"

- Propiedad del archivo: CYPE INGENIEROS, S.A.
- Formato: FIEBDC-3/2002
- Ámbito geográfico: Región de Murcia
- Divisa: EUR
- Costes indirectos: 3.00 %
- IVA: 21.00 %

## Z Rehabilitación energética

### ZV Cerramientos verticales: fachadas ventiladas

#### ZVC Fachadas ventiladas de placas de cemento

**ZVC010** m² Rehabilitación energética de fachada, con aislamiento térmico y revestimiento exterior de fachada ventilada de placas de cemento. Sistema Aquapanel "KNAUF".
Rehabilitación energética de fachada. AISLAMIENTO TÉRMICO: panel de lana mineral, según UNE-EN 13162, de 40 mm de espesor, revestido por una de sus caras con un velo negro, resistencia térmica 1,25 m²K/W, conductividad térmica 0,032 W/(mK), colocado a tope, con fijaciones mecánicas sobre fachada existente; REVESTIMIENTO EXTERIOR DE FACHADA VENTILADA: de placas de cemento Portland Aquapanel Outdoor "KNAUF" de 12,5x1200x2400 mm, revestidas con una capa de fibra de vidrio embebida en ambas caras, colocación con tornillos, mediante el sistema Aquapanel WL122C.es "KNAUF" con DAU nº 12/074 C, sobre subestructura soporte de acero galvanizado de canales horizontales de 50/40/0,7 mm GRC 0,70 y montantes verticales de 50/50/0,70 mm GRC 0,70 con una modulación de 400 mm; impermeabilización con lámina altamente transpirable, impermeable al agua de lluvia, Tyvek StuccoWrap, capa base de mortero Aquapanel Outdoor, sobre imprimación GRC, armado con malla de fibra de vidrio Aquapanel Outdoor y capa de acabado de mortero GRC acabado pétreo, sobre imprimación Fondo Pétreo GRC. Incluso cinta autoadhesiva para sellado de juntas entre paneles aislantes, banda acústica, escuadras de sustentación y de retención para la fijación de la subestructura soporte, tornillería para la fijación de las placas, fijaciones para el anclaje de los perfiles, mortero Aquapanel Outdoor "KNAUF" y cinta Aquapanel "KNAUF", para el tratamiento de juntas, perfil de PVC con malla de fibra de vidrio antiálcalis, "KNAUF", para remate de dinteles, y cinta adhesiva de doble cara para la fijación de la lámina altamente transpirable.
Criterio de valoración económica: El precio no incluye la preparación de la superficie soporte.
Incluye: Replanteo del aislamiento. Corte y preparación del aislamiento. Fijación del aislamiento. Replanteo de las juntas de dilatación y paños de trabajo. Replanteo del despiece del revestimiento y de los puntos de anclaje de la subestructura soporte. Colocación de la banda acústica. Fijación de las escuadras al soporte base. Fijación de la subestructura soporte. Colocación de la impermeabilización. Colocación y atornillado de las placas a la subestructura soporte. Tratamiento de juntas. Realización de todos los trabajos necesarios para la resolución de los huecos. Colocación del perfil para remate de dinteles. Aplicación de la capa de imprimación. Extendido de la capa de mortero base y colocación de la malla. Aplicación de la capa de imprimación. Aplicación de la capa de mortero.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12pck020d | m | Banda acústica de dilatación, autoadhesiva, de espuma de poliuretano de celdas cerradas "KNAUF", de 3,2 mm de espesor y 95 mm de anchura, resistencia térmica 0,10 m²K/W, conductividad térmica 0,032 W/(mK). (material) | 1.000 | 0.46 | 0.46 |
| mt12pak150x | Ud | Escuadra de sustentación "KNAUF", de acero galvanizado, de 107x65x80x2 mm. (material) | 0.580 | 1.57 | 0.91 |
| mt12pak150E | Ud | Escuadra de retención "KNAUF", de acero galvanizado, de 57x65x80x2 mm. (material) | 1.270 | 0.98 | 1.24 |
| mt12psg220 | Ud | Fijación compuesta por taco y tornillo 5x27. (material) | 2.430 | 0.06 | 0.15 |
| mt16lva070b | m² | Panel de lana mineral, según UNE-EN 13162, de 40 mm de espesor, revestido por una de sus caras con un velo negro, resistencia térmica 1,25 m²K/W, conductividad térmica 0,032 W/(mK), Euroclase A1 de reacción al fuego según UNE-EN 13501-1, capacidad de absorción de agua a corto plazo <=1 kg/m² y factor de resistencia a la difusión del vapor de agua 1. (material) | 1.050 | 9.89 | 10.38 |
| mt16aaa020eb | Ud | Fijación mecánica para paneles aislantes de lana de roca, colocados directamente sobre la superficie soporte. (material) | 4.000 | 0.21 | 0.84 |
| mt16aaa030 | m | Cinta autoadhesiva para sellado de juntas. (material) | 0.440 | 0.30 | 0.13 |
| mt12pak030ga | m | Montante 50/50/0,7 mm GRC 0,7 "KNAUF" de acero Z4 (Z450) galvanizado especial, para sistema Aquapanel Outdoor. Según UNE-EN 14195. (material) | 2.750 | 3.32 | 9.13 |
| mt12pak020a | m | Canal 50/40/0,7 mm GRC 0,7 "KNAUF" de acero Z4 (Z450) galvanizado especial, para sistema Aquapanel Outdoor. Según UNE-EN 14195. (material) | 0.350 | 2.79 | 0.98 |
| mt15pdw100a | m | Cinta adhesiva de doble cara, con adhesivo acrílico, de 50 mm de anchura, con resistencia a los rayos UV, rango de temperatura de trabajo de -20 a 100°C, suministrada en rollos de 50 m de longitud. (material) | 1.600 | 1.09 | 1.74 |
| mt15mkv010 | m² | Lámina altamente transpirable impermeable al agua de lluvia, de polietileno tejido no hilado, Tyvek StuccoWrap "KNAUF", de 0,22 mm de espesor y 82 g/m², de 0,03 m de espesor de aire equivalente frente a la difusión de vapor de agua, según UNE-EN 1931, estanqueidad al agua clase W1 según UNE-EN 1928, (Euroclase E de reacción al fuego, según UNE-EN 13501-1), para colocar en sistemas de cerramientos y revestimientos de fachadas Aquapanel, suministrada en rollos de 1,50x75 m, según UNE-EN 13859-2. (material) | 1.100 | 4.37 | 4.81 |
| mt12pak010n | m² | Placa de cemento Portland Aquapanel Outdoor "KNAUF" de 12,5x1200x2400 mm, revestida con una capa de fibra de vidrio embebida en ambas caras. (material) | 1.050 | 19.97 | 20.97 |
| mt12pak040v | Ud | Tornillo autoperforante Aquapanel Maxi TB "KNAUF" 4,2x25. (material) | 20.000 | 0.01 | 0.20 |
| mt12pak041d | Ud | Tornillo autotaladrante de acero inoxidable AISI 304, JT4-6 5,5x22 "KNAUF", con cabeza hexagonal; para fijación de los perfiles de montaje sobre las escuadras de sustentación. (material) | 1.160 | 0.50 | 0.58 |
| mt12pak041a | Ud | Tornillo autotaladrante de acero inoxidable AISI 304, JT4-4 4,8x19 "KNAUF", con cabeza hexagonal; para fijación de los perfiles de montaje sobre las escuadras de retención. (material) | 2.540 | 0.36 | 0.91 |
| mt12pak060g | kg | Mortero de juntas Aquapanel Outdoor "KNAUF", color gris. (material) | 0.600 | 1.98 | 1.19 |
| mt12pak050d | m | Cinta de juntas Aquapanel "KNAUF". (material) | 2.100 | 0.37 | 0.78 |
| mt12pak100g | m² | Malla de fibra de vidrio Aquapanel Outdoor "KNAUF", color blanco. (material) | 1.100 | 1.61 | 1.77 |
| mt28fvk030 | m | Perfil de PVC con malla de fibra de vidrio antiálcalis, "KNAUF", para remate de dinteles, suministrado en barras de 2,5 m de longitud. (material) | 0.170 | 0.83 | 0.14 |
| mt12pak090g | kg | Mortero Aquapanel Outdoor "KNAUF", color blanco. (material) | 7.800 | 1.31 | 10.22 |
| mt12pak085d | l | Imprimación incolora al siloxano GRC "KNAUF". (material) | 0.200 | 3.37 | 0.67 |
| mt12pak120 | kg | Imprimación a base de copolímeros acrílicos modificados Fondo Pétreo GRC "KNAUF", color a elegir, para mortero de acabado pétreo. (material) | 0.140 | 3.19 | 0.45 |
| mt12pak130 | kg | Mortero GRC "KNAUF", a base de copolímeros acrílicos modificados con siloxano, acabado pétreo, color a elegir. (material) | 2.500 | 3.54 | 8.85 |
| op00tal010 |  | Taladro. | 1.000 | 0.00 | 0.00 |
| op00ato010 |  | Atornillador. | 1.000 | 0.00 | 0.00 |
| mo054 | h | Oficial 1ª montador de aislamientos. (mano de obra) | 0.130 | 23.16 | 3.01 |
| mo101 | h | Ayudante montador de aislamientos. (mano de obra) | 0.130 | 21.78 | 2.83 |
| mo052 | h | Oficial 1ª montador de sistemas de fachadas prefabricadas. (mano de obra) | 0.735 | 23.16 | 17.02 |
| mo099 | h | Ayudante montador de sistemas de fachadas prefabricadas. (mano de obra) | 0.735 | 21.78 | 16.01 |
| % | % | Costes directos complementarios | 2 % | 116.37 | 2.33 |
|  |  | Costes directos |  |  | 118.70 |
