# Cala en pavimento

- Propiedad del archivo: CYPE Ingenieros S.A.
- Formato: FIEBDC-3/2016
- Programa: Generador de precios de la construcción. CYPE Ingenieros, S.A.
- Fecha: 03/10/2024
- Ámbito geográfico: Región de Murcia
- Divisa: EUR
- Costes indirectos: 3 %
- IVA: 21 %

## 0 Actuaciones previas

### 0B Trabajos de campo, ensayos e informes

#### 0BC Calas de inspección

**0BC090** Ud Cala en pavimento.
Ejecución de cala de 60x60 cm en pavimento, para inspección visual, con levantado del mismo y demolición de la base de pavimento que pudiera haber, hasta descubrir la estructura, realizada con medios manuales y martillo neumático. Incluso cierre de la cala con reposición de los materiales demolidos, limpieza, recogida de escombros y carga manual a contenedor.
Incluye: Ejecución de la cala. Cierre de la cala. Retirada y acopio de escombros. Carga de escombros sobre contenedor.
Criterio de medición de proyecto: Número de unidades previstas, según documentación gráfica de Proyecto.
Criterio de medición de obra: Se medirá el número de unidades realmente ejecutadas según especificaciones de Proyecto.

| Código | Ud | Descripción | Rendimiento | Precio | Importe |
|---|---|---|---|---|---|
| mt51pav010e | m² | Demolición de pavimento y base de pavimento con medios manuales y martillo neumático, incluso reposición de los materiales demolidos. (material) | 0.64 | 36 | 23.040 |
| mo020 | h | Oficial 1ª construcción. (mano de obra) | 1.183 | 22.53 | 26.653 |
| mo113 | h | Peón ordinario construcción. (mano de obra) | 1.183 | 21.19 | 25.068 |
| % | % | Costes directos complementarios | 2 % | 74.761 | 1.495 |
|  |  | Costes directos |  |  | 76.256 |

Residuos:
- demolición: ruo170101 Hormigón (hormigones, morteros y prefabricados). (componente de residuo); rendimiento 22.888 kg; Código LER 17 01 01; Masa del elemento 1 kg; Volumen 0.000667 m3
- demolición: ruo010408 Residuos de grava y rocas trituradas distintos de los mencionados en el código 01 04 07. (componente de residuo); rendimiento 14.04 kg; Código LER 01 04 08; Masa del elemento 1 kg; Volumen 0.000667 m3
- demolición: ruo170904 Residuos mezclados de construcción y demolición distintos de los especificados en los códigos 17 09 01, 17 09 02 y 17 09 03. (componente de residuo); rendimiento 14.173 kg; Código LER 17 09 04; Masa del elemento 1 kg; Volumen 0.000667 m3
