# Cala en viga de hormigón armado

- Propiedad del archivo: CYPE Ingenieros S.A.
- Formato: FIEBDC-3/2016
- Programa: Generador de precios de la construcción. CYPE Ingenieros, S.A.
- Fecha: 08/03/2024
- Ámbito geográfico: Región de Murcia
- Divisa: EUR
- Costes indirectos: 3 %
- IVA: 21 %

## 0 Actuaciones previas

### 0B Trabajos de campo, ensayos e informes

#### 0BC Calas de inspección

**0BC030** Ud Cala en viga de hormigón armado.
Ejecución de cala de 10x20 cm y 5 cm de profundidad, para inspección superior de viga de hormigón armado, con levantado previo del pavimento y demolición de la base de pavimento y capa de compresión o recubrimiento de cualquier tipo que pudiera haber, hasta llegar al elemento resistente y dejar al descubierto la armadura superior; realizada mediante picado manual y martillo neumático. Incluso limpieza, acopio, retirada y carga manual de escombros sobre contenedor.
Incluye: Levantado del pavimento. Ejecución de la cala. Retirada y acopio de escombros. Carga de escombros sobre contenedor.
Criterio de medición de proyecto: Número de unidades previstas, según documentación gráfica de Proyecto.
Criterio de medición de obra: Se medirá el número de unidades realmente ejecutadas según especificaciones de Proyecto.

| Código | Ud | Descripción | Rendimiento | Precio | Importe |
|---|---|---|---|---|---|
| mt51pav010d | m² | Demolición de pavimento, base de pavimento y capa de compresión o recubrimiento con medios manuales y martillo neumático. (material) | 0.2 | 9.08 | 1.816 |
| mq05mai030 | h | Martillo neumático. (maquinaria) | 0.083 | 4.57 | 0.379 |
| mq05pdm110 | h | Compresor portátil diesel media presión 10 m³/min. (maquinaria) | 0.083 | 7.75 | 0.643 |
| mo113 | h | Peón ordinario construcción. (mano de obra) | 0.236 | 21.19 | 5.001 |
| % | % | Costes directos complementarios | 2 % | 7.839 | 0.157 |
|  |  | Costes directos |  |  | 7.996 |

Residuos:
- demolición: ruo170101 Hormigón (hormigones, morteros y prefabricados). (componente de residuo); rendimiento 15.46 kg; Código LER 17 01 01; Masa del elemento 1 kg; Volumen 0.000667 m3
- demolición: ruo010408 Residuos de grava y rocas trituradas distintos de los mencionados en el código 01 04 07. (componente de residuo); rendimiento 7.8 kg; Código LER 01 04 08; Masa del elemento 1 kg; Volumen 0.000667 m3
- demolición: ruo170904 Residuos mezclados de construcción y demolición distintos de los especificados en los códigos 17 09 01, 17 09 02 y 17 09 03. (componente de residuo); rendimiento 7.874 kg; Código LER 17 09 04; Masa del elemento 1 kg; Volumen 0.000667 m3
