# Cala en muro de hormigón armado

- Propiedad del archivo: CYPE Ingenieros S.A.
- Formato: FIEBDC-3/2016
- Programa: Generador de precios de la construcción. CYPE Ingenieros, S.A.
- Fecha: 08/03/2024
- Ámbito geográfico: Región de Murcia
- Divisa: EUR
- Costes indirectos: 3 %
- IVA: 21 %

## 0 Actuaciones previas

### 0B Trabajos de campo, ensayos e informes

#### 0BC Calas de inspección

**0BC040** Ud Cala en muro de hormigón armado.
Ejecución de cala de 30x30 cm y 5 cm de profundidad, para inspección del armado de muro de hormigón armado, con demolición previa del revestimiento o recubrimiento de cualquier tipo que pudiera haber hasta llegar al elemento resistente y dejar al descubierto la armadura; realizada mediante picado manual y martillo neumático. Incluso limpieza, acopio, retirada y carga manual de escombros sobre contenedor.
Incluye: Ejecución de la cala. Retirada y acopio de escombros. Carga de escombros sobre contenedor.
Criterio de medición de proyecto: Número de unidades previstas, según documentación gráfica de Proyecto.
Criterio de medición de obra: Se medirá el número de unidades realmente ejecutadas según especificaciones de Proyecto.

| Código | Ud | Descripción | Rendimiento | Precio | Importe |
|---|---|---|---|---|---|
| mt51rev010b | m² | Demolición del revestimiento o recubrimiento con medios manuales. (material) | 0.36 | 4.58 | 1.649 |
| mq05mai030 | h | Martillo neumático. (maquinaria) | 0.447 | 4.57 | 2.043 |
| mq05pdm110 | h | Compresor portátil diesel media presión 10 m³/min. (maquinaria) | 0.447 | 7.75 | 3.464 |
| mo113 | h | Peón ordinario construcción. (mano de obra) | 1.265 | 21.19 | 26.805 |
| % | % | Costes directos complementarios | 2 % | 33.961 | 0.679 |
|  |  | Costes directos |  |  | 34.640 |

Residuos:
- demolición: ruo170101 Hormigón (hormigones, morteros y prefabricados). (componente de residuo); rendimiento 12.402 kg; Código LER 17 01 01; Masa del elemento 1 kg; Volumen 0.000667 m3
- demolición: ruo170103 Tejas y materiales cerámicos. (componente de residuo); rendimiento 0.994 kg; Código LER 17 01 03; Masa del elemento 1 kg; Volumen 0.0008 m3
- demolición: ruo170802 Materiales de construcción a partir de yeso distintos de los especificados en el código 17 08 01. (componente de residuo); rendimiento 3.105 kg; Código LER 17 08 02; Masa del elemento 1 kg; Volumen 0.001 m3
