# Control de plagas de roedores

- Propiedad del archivo: CYPE Ingenieros S.A.
- Formato: FIEBDC-3/2016
- Programa: Generador de precios de la construcción. CYPE Ingenieros, S.A.
- Fecha: 08/03/2024
- Ámbito geográfico: Región de Murcia
- Divisa: EUR
- Costes indirectos: 3 %
- IVA: 21 %

## 0 Actuaciones previas

### 0D Desratización, desinfección y eliminación de plantas

#### 0DC Desratizaciones

**0DC010** m² Control de plagas de roedores.
Desratización mediante la aplicación de productos raticidas en el interior del edificio. Incluso limpieza, recogida y retirada de restos de obra.
Incluye: Preparación del producto. Aplicación del producto en el interior del edificio. Recogida de residuos y carga sobre contenedor.
Criterio de medición de proyecto: Superficie medida según documentación gráfica de Proyecto.
Criterio de medición de obra: Se medirá la superficie realmente ejecutada según especificaciones de Proyecto.

| Código | Ud | Descripción | Rendimiento | Precio | Importe |
|---|---|---|---|---|---|
| mt48pla020 | kg | Raticida para el control de plagas de roedores. (material) | 0.004 | 17.33 | 0.069 |
| mo020 | h | Oficial 1ª construcción. (mano de obra) | 0.003 | 22.53 | 0.068 |
| % | % | Costes directos complementarios | 2 % | 0.137 | 0.003 |
|  |  | Costes directos |  |  | 0.140 |
