# Ensayos en cimiento

- Propiedad del archivo: CYPE Ingenieros S.A.
- Formato: FIEBDC-3/2016
- Programa: Generador de precios de la construcción. CYPE Ingenieros, S.A.
- Fecha: 03/10/2024
- Ámbito geográfico: Región de Murcia
- Divisa: EUR
- Costes indirectos: 3 %
- IVA: 21 %

## 0 Actuaciones previas

### 0E Toma de muestras y ensayos para estudio de patologías

#### 0ED Ensayos e inspecciones de elementos estructurales

**0ED010** Ud Ensayos en cimiento.
Ensayo para la determinación del armado inferior (desde un lateral) de zapata corrida mediante el uso del pachómetro, obteniendo el número de barras y la disposición de las mismas, sin incluir cala ni reposición de revestimientos o recubrimientos.
Incluye: Realización del ensayo.
Criterio de medición de proyecto: Número de unidades previstas, según documentación gráfica de Proyecto.
Criterio de medición de obra: Se medirá el número de unidades realmente ejecutadas según especificaciones de Proyecto.

| Código | Ud | Descripción | Rendimiento | Precio | Importe |
|---|---|---|---|---|---|
| mt49hpa010f | Ud | Ensayo para determinar el armado inferior de una zapata corrida, mediante el uso de pachómetro, obteniendo el número de barras y la disposición de las mismas, sin incluir cala ni reposición de revestimientos o recubrimientos. (material) | 1 | 69.12 | 69.120 |
| % | % | Costes directos complementarios | 2 % | 69.120 | 1.382 |
|  |  | Costes directos |  |  | 70.502 |
