# Preparación de superficie de fibrocemento con amianto en cubierta inclinada, mediante proyección de agua a presión

- Propiedad del archivo: CYPE Ingenieros S.A.
- Formato: FIEBDC-3/2016
- Programa: Generador de precios de la construcción. CYPE Ingenieros, S.A.
- Fecha: 03/10/2024
- Ámbito geográfico: Región de Murcia
- Divisa: EUR
- Costes indirectos: 3 %
- IVA: 21 %

## 0 Actuaciones previas

### 0T Protecciones permanentes

#### 0TQ Cubiertas

**0TQ005** m² Preparación de superficie de fibrocemento con amianto en cubierta inclinada, mediante proyección de agua a presión.
Preparación de superficie de fibrocemento con amianto en cubierta inclinada, con una pendiente media del 30%, por su cara superior, considerando un grado de complejidad medio, mediante proyección de agua a presión, 150 bar, eliminando todos los restos de suciedad, grasas y polvo del soporte, dejando el poro abierto y posterior aplicación de agua oxigenada.
Incluye: Montaje y preparación del equipo. Aplicación mecánica del chorro de agua. Aplicación mecánica del chorro de agua oxigenada. Desmontaje del equipo. Limpieza de la superficie soporte. Recogida del agua y los restos generados en un depósito de sedimentación. Carga del depósito de sedimentación sobre camión o contenedor.
Criterio de medición de proyecto: Superficie medida según documentación gráfica de Proyecto.
Criterio de medición de obra: Se medirá la superficie realmente ejecutada según especificaciones de Proyecto.

| Código | Ud | Descripción | Rendimiento | Precio | Importe |
|---|---|---|---|---|---|
| mt08aaa010a | m³ | Agua. (material) | 0.005 | 1.5 | 0.008 |
| mt08lim140 | l | Agua oxigenada, con una concentración del 50%. (material) | 0.2 | 3.87 | 0.774 |
| mq08lch020a | h | Equipo de chorro de agua a presión. (maquinaria) | 0.209 | 5.77 | 1.206 |
| mq08gel010k | h | Grupo electrógeno insonorizado, trifásico, de 45 kVA de potencia. (maquinaria) | 0.209 | 5.38 | 1.124 |
| mo020 | h | Oficial 1ª construcción. (mano de obra) | 0.209 | 22.53 | 4.709 |
| mo077 | h | Ayudante construcción. (mano de obra) | 0.209 | 21.78 | 4.552 |
| % | % | Costes directos complementarios | 2 % | 12.373 | 0.247 |
|  |  | Costes directos |  |  | 12.620 |

## Recursos

**mt08aaa010a** m³ Agua
Datos técnicos: Coste energético 60.000 MJ; Emisión de CO2 30.000 kg
