# Transporte y retirada de andamio tubular de volumen

- Propiedad del archivo: CYPE Ingenieros S.A.
- Formato: FIEBDC-3/2016
- Programa: Generador de precios de la construcción. CYPE Ingenieros, S.A.
- Fecha: 03/10/2024
- Ámbito geográfico: Región de Murcia
- Divisa: EUR
- Costes indirectos: 3 %
- IVA: 21 %

## 0 Actuaciones previas

### 0X Andamios y maquinaria de elevación

#### 0XA Andamios

**0XA121** Ud Transporte y retirada de andamio tubular de volumen.
Transporte y retirada de andamio de volumen, formado por 300 m³ de estructura tubular de acero galvanizado en caliente y plataforma de trabajo de 100 m², situada hasta 10 m de altura máxima.
Criterio de medición de proyecto: Número de unidades previstas, según documentación gráfica de Proyecto.
Criterio de medición de obra: Se medirá el número de unidades realmente ejecutadas según especificaciones de Proyecto.

| Código | Ud | Descripción | Rendimiento | Precio | Importe |
|---|---|---|---|---|---|
| mq13ats023a | Ud | Repercusión, por m³, de transporte a obra y retirada de andamio de volumen, de 10 m de altura máxima de trabajo, constituido por estructura tubular de acero galvanizado en caliente, de 48,3 mm de diámetro y 3,2 mm de espesor, fabricado cumpliendo las exigencias de calidad recogidas en la norma UNE-EN ISO 9001, según UNE-EN 12810 y UNE-EN 12811; incluso p/p de escalera interior con trampilla y barandilla con dos barras y rodapié. (maquinaria) | 300 | 1.04 | 312.000 |
| mq13ats033a | Ud | Repercusión, por m², de transporte a obra y retirada de plataforma de trabajo de chapa perforada de acero. (maquinaria) | 100 | 1.87 | 187.000 |
| % | % | Costes directos complementarios | 2 % | 499.000 | 9.980 |
|  |  | Costes directos |  |  | 508.980 |
