# Grúa autopropulsada con brazo telescópico

- Propiedad del archivo: CYPE Ingenieros S.A.
- Formato: FIEBDC-3/2016
- Programa: Generador de precios de la construcción. CYPE Ingenieros, S.A.
- Fecha: 03/10/2024
- Ámbito geográfico: Región de Murcia
- Divisa: EUR
- Costes indirectos: 3 %
- IVA: 21 %

## 0 Actuaciones previas

### 0X Andamios y maquinaria de elevación

#### 0XG Grúas autopropulsadas

**0XG010** h Grúa autopropulsada con brazo telescópico.
Grúa autopropulsada de brazo telescópico con una capacidad de elevación de 80 t y 72 m de altura máxima de trabajo.
Criterio de medición de proyecto: Tiempo estimado.
Criterio de medición de obra: Amortización en forma de alquiler por horas, según condiciones definidas en el contrato suscrito con la empresa suministradora.

| Código | Ud | Descripción | Rendimiento | Precio | Importe |
|---|---|---|---|---|---|
| mq07gte010h | h | Grúa autopropulsada de brazo telescópico con una capacidad de elevación de 80 t y 72 m de altura máxima de trabajo. (maquinaria) | 1 | 147.84 | 147.840 |
| % | % | Costes directos complementarios | 2 % | 147.840 | 2.957 |
|  |  | Costes directos |  |  | 150.797 |
