# Arqueta de hormigón en masa "in situ"

- Propiedad del archivo: CYPE Ingenieros S.A.
- Formato: FIEBDC-3/2016
- Programa: Generador de precios de la construcción. CYPE Ingenieros, S.A.
- Fecha: 08/03/2024
- Ámbito geográfico: Región de Murcia
- Divisa: EUR
- Costes indirectos: 3 %
- IVA: 21 %

## A Acondicionamiento del terreno

### AS Red de saneamiento horizontal

#### ASA Arquetas

**ASA011** Ud Arqueta de hormigón en masa "in situ".
Arqueta con sumidero sifónico y desagüe directo lateral enterrada, de hormigón en masa "in situ" HM-30/B/20/X0+XA2, de dimensiones interiores 50x50x50 cm, sobre solera de hormigón en masa de 15 cm de espesor, formación de pendiente mínima del 2%, con el mismo tipo de hormigón, cerrada superiormente con marco y tapa de fundición clase B-125 según UNE-EN 124; previa excavación con medios manuales y posterior relleno del trasdós con material granular. Incluso molde reutilizable de chapa metálica amortizable en 20 usos y sumidero sifónico prefabricado de hormigón con salida horizontal de 90/110 mm y rejilla homologada de PVC, sobre solera de hormigón.
Incluye: Replanteo. Excavación con medios manuales. Eliminación de las tierras sueltas del fondo de la excavación. Vertido y compactación del hormigón en formación de solera. Colocación del molde reutilizable. Vertido y compactación del hormigón en formación de la arqueta. Retirada del molde. Conexionado de los colectores a la arqueta. Relleno de hormigón para formación de pendientes. Colocación del sumidero sifónico en el dado de hormigón y montaje de la rejilla de sumidero. Colocación de la tapa y los accesorios. Relleno del trasdós. Comprobación de su correcto funcionamiento. Realización de pruebas de servicio.
Criterio de medición de proyecto: Número de unidades previstas, según documentación gráfica de Proyecto.
Criterio de medición de obra: Se medirá el número de unidades realmente ejecutadas según especificaciones de Proyecto.

| Código | Ud | Descripción | Rendimiento | Precio | Importe |
|---|---|---|---|---|---|
| mt10hmf010rRb | m³ | Hormigón HM-30/B/20/X0+XA2, fabricado en central, con cemento SR. (material) | 0.275 | 115.86 | 31.862 |
| mt08epr030b | Ud | Molde reutilizable para formación de arquetas de sección cuadrada de 50x50x50 cm, de chapa metálica, incluso accesorios de montaje. (material) | 0.05 | 228.57 | 11.429 |
| mt11tfa010b | Ud | Marco y tapa de fundición, 50x50 cm, para arqueta registrable, clase B-125 según UNE-EN 124. (material) | 1 | 39.9 | 39.900 |
| mt11sup050b | Ud | Sumidero sifónico prefabricado de hormigón, salida horizontal, con rejilla homologada de PVC, 250x250 mm y 90/110 mm de diámetro de salida. (material) | 1 | 26.52 | 26.520 |
| mt01arr010a | t | Grava de cantera, de 19 a 25 mm de diámetro. (material) | 0.419 | 11.5 | 4.819 |
| mo020 | h | Oficial 1ª construcción. (mano de obra) | 1.149 | 22.53 | 25.887 |
| mo113 | h | Peón ordinario construcción. (mano de obra) | 1.728 | 21.19 | 36.616 |
| % | % | Costes directos complementarios | 2 % | 177.033 | 3.541 |
|  |  | Costes directos |  |  | 180.574 |

Residuos:
- colocación: mt10hmf010rRb Hormigón HM-30/B/20/X0+XA2, fabricado en central, con cemento SR; factor de residuo 0.00106641
- colocación: mt08epr030b; factor de residuo 1
- colocación: mt01arr010a Grava de cantera, de 19 a 25 mm de diámetro; factor de residuo 0.00686426
- excavación: ruo170504 Tierra y piedras distintas de las especificadas en el código 17 05 03. (componente de residuo); rendimiento 840.32 kg; Código LER 17 05 04; Masa del elemento 1 kg; Volumen 0.000625 m3

## Recursos

**mt10hmf010rRb** m³ Hormigón HM-30/B/20/X0+XA2, fabricado en central, con cemento SR
Datos técnicos: Coste energético 2208.000 MJ; Emisión de CO2 253.000 kg; Código LER 17 01 01; Masa del elemento 2300 kg; Volumen 1.533333 m3

**mt08epr030b** Ud Molde reutilizable para formación de arquetas de sección cuadrada de 50x50x50 cm
Datos técnicos: Coste energético 393.200 MJ; Emisión de CO2 20.400 kg; Código LER 17 04 05; Masa del elemento 40 kg; Volumen 0.019048 m3

**mt11tfa010b** Ud Marco y tapa de fundición, 50x50 cm, para arqueta registrable, clase B-125 según UNE-EN 124
Datos técnicos: Coste energético 472.524 MJ; Emisión de CO2 29.506 kg
Residuos:
- embalaje: re150101 Envases de papel y cartón. (componente de residuo); rendimiento 0.072 kg; Código LER 15 01 01; Masa del elemento 1 kg; Volumen 0.001333 m3

**mt01arr010a** t Grava de cantera, de 19 a 25 mm de diámetro
Datos técnicos: Coste energético 75.000 MJ; Emisión de CO2 4.000 kg; Código LER 01 04 08; Masa del elemento 1000 kg; Volumen 0.666667 m3
