# Transporte, puesta en obra y retirada de equipo completo de maquinaria para ejecución de muros pantalla "PANTALLAX"

- Propiedad del archivo: CYPE Ingenieros S.A.
- Formato: FIEBDC-3/2016
- Programa: Generador de precios de la construcción. CYPE Ingenieros, S.A.
- Fecha: 08/03/2024
- Ámbito geográfico: Región de Murcia
- Divisa: EUR
- Costes indirectos: 3 %
- IVA: 21 %

## C Cimentaciones

### CC Contenciones

#### CCX Sistemas de muros pantalla

**CCX001** Ud Transporte, puesta en obra y retirada de equipo completo de maquinaria para ejecución de muros pantalla "PANTALLAX".
Transporte, puesta en obra y retirada de equipo completo de maquinaria para ejecución de muros pantalla "PANTALLAX" y excavaciones, a una distancia de hasta 200 km.
Criterio de valoración económica: El precio incluye el desplazamiento a la obra del personal especializado.
Incluye: Transporte a la obra. Montaje del equipo. Desmontaje del equipo. Retirada del equipo.
Criterio de medición de proyecto: Número de unidades previstas, según documentación gráfica de Proyecto.
Criterio de medición de obra: Se medirá el número de unidades realmente ejecutadas según especificaciones de Proyecto.

| Código | Ud | Descripción | Rendimiento | Precio | Importe |
|---|---|---|---|---|---|
| mq03pae052a | Ud | Transporte, puesta en obra y retirada de equipo completo de maquinaria para ejecución de muros pantalla "PANTALLAX" y excavaciones, a una distancia de hasta 200 km. (maquinaria) | 1.159 | 5600 | 6490.400 |
| % | % | Costes directos complementarios | 2 % | 6490.400 | 129.808 |
|  |  | Costes directos |  |  | 6620.208 |
