# Capa de hormigón de limpieza

- Propiedad del archivo: CYPE Ingenieros S.A.
- Formato: FIEBDC-3/2016
- Programa: Generador de precios de la construcción. CYPE Ingenieros, S.A.
- Fecha: 03/10/2024
- Ámbito geográfico: Región de Murcia
- Divisa: EUR
- Costes indirectos: 3 %
- IVA: 21 %

## C Cimentaciones

### CR Regularización

#### CRL Hormigón de limpieza

**CRL010** m² Capa de hormigón de limpieza.
Capa de hormigón de limpieza y nivelado de fondos de cimentación, de 10 cm de espesor, de hormigón HL-150/B/20, fabricado en central y vertido desde camión, en el fondo de la excavación previamente realizada.
Incluye: Replanteo. Colocación de toques y/o formación de maestras. Vertido y compactación del hormigón. Coronación y enrase del hormigón.
Criterio de medición de proyecto: Superficie medida sobre la superficie teórica de la excavación, según documentación gráfica de Proyecto.
Criterio de medición de obra: Se medirá la superficie teórica ejecutada según especificaciones de Proyecto, sin incluir los incrementos por excesos de excavación no autorizados.

| Código | Ud | Descripción | Rendimiento | Precio | Importe |
|---|---|---|---|---|---|
| mt10hmf011fb | m³ | Hormigón de limpieza HL-150/B/20, fabricado en central. (material) | 0.105 | 77 | 8.085 |
| mo045 | h | Oficial 1ª estructurista, en trabajos de puesta en obra del hormigón. (mano de obra) | 0.009 | 23.46 | 0.211 |
| mo092 | h | Ayudante estructurista, en trabajos de puesta en obra del hormigón. (mano de obra) | 0.019 | 22.67 | 0.431 |
| % | % | Costes directos complementarios | 2 % | 8.727 | 0.175 |
|  |  | Costes directos |  |  | 8.902 |

Residuos:
- colocación: mt10hmf011fb Hormigón de limpieza HL-150/B/20, fabricado en central; factor de residuo 0.00144232

## Recursos

**mt10hmf011fb** m³ Hormigón de limpieza HL-150/B/20, fabricado en central
Datos técnicos: Coste energético 1840.000 MJ; Emisión de CO2 230.000 kg; Código LER 17 01 01; Masa del elemento 2300 kg; Volumen 1.533333 m3
