# Sistema de encofrado estanco para hueco de arqueta en losa de cimentación

- Propiedad del archivo: CYPE Ingenieros S.A.
- Formato: FIEBDC-3/2016
- Programa: Generador de precios de la construcción. CYPE Ingenieros, S.A.
- Fecha: 08/03/2024
- Ámbito geográfico: Región de Murcia
- Divisa: EUR
- Costes indirectos: 3 %
- IVA: 21 %

## C Cimentaciones

### CV Elementos singulares

#### CVH Huecos en cimentaciones

**CVH010** Ud Sistema de encofrado estanco para hueco de arqueta en losa de cimentación.
Montaje de sistema de encofrado perdido, en forma de cajón estanco, realizado con planchas de acero corten, de 3 mm de espesor, dobladas y cortadas, con uniones soldadas y elementos de rigidización formados por perfiles de acero S275JR, serie T 40x40, para formación de hueco de arqueta en losa de cimentación, con unas dimensiones máximas interiores de 1000x1000x800 mm.
Incluye: Limpieza y preparación del plano de apoyo. Replanteo. Montaje del sistema de encofrado. Aplomado y nivelación del encofrado.
Criterio de medición de proyecto: Número de unidades previstas, según documentación gráfica de Proyecto.
Criterio de medición de obra: Se medirá el número de unidades realmente ejecutadas según especificaciones de Proyecto.

| Código | Ud | Descripción | Rendimiento | Precio | Importe |
|---|---|---|---|---|---|
| mt08eme020c | Ud | Encofrado perdido en forma de cajón estanco con fondo y cuatro paredes, compuesto por planchas de acero corten, de 3 mm de espesor, dobladas y cortadas, con uniones soldadas y elementos de rigidización formados por perfiles de acero S275JR, serie T 40x40, para conformado de foso de ascensor, con dimensiones interiores adaptadas según el modelo de ascensor, con unas dimensiones máximas interiores de 1000x1000x800 mm. (material) | 1 | 650 | 650.000 |
| mo044 | h | Oficial 1ª encofrador. (mano de obra) | 0.532 | 23.46 | 12.481 |
| mo091 | h | Ayudante encofrador. (mano de obra) | 0.532 | 22.67 | 12.060 |
| % | % | Costes directos complementarios | 2 % | 674.541 | 13.491 |
|  |  | Costes directos |  |  | 688.032 |

Residuos:
- colocación: mt08eme020c; factor de residuo 1

## Recursos

**mt08eme020c** Ud Encofrado perdido en forma de cajón estanco con fondo y cuatro paredes
Datos técnicos: Coste energético 966.092 MJ; Emisión de CO2 50.123 kg; Código LER 17 04 05; Masa del elemento 98.28 kg; Volumen 0.0468 m3
