# Micropilote con armadura de perfil tubular de acero, para recalce de cimentación

- Propiedad del archivo: CYPE Ingenieros S.A.
- Formato: FIEBDC-3/2016
- Programa: Generador de precios de la construcción. CYPE Ingenieros, S.A.
- Fecha: 08/03/2024
- Ámbito geográfico: Región de Murcia
- Divisa: EUR
- Costes indirectos: 3 %
- IVA: 21 %

## C Cimentaciones

### CZ Recalces

#### CZM Micropilotaje en cimiento

**CZM010** m Micropilote con armadura de perfil tubular de acero, para recalce de cimentación.
Micropilote de hasta 15 m de longitud y 114,3 mm de diámetro nominal, compuesto de perfil tubular con rosca, de acero EN ISO 11960 N-80, con límite elástico 562 N/mm², de 60,3 mm de diámetro exterior y 5,5 mm de espesor, y lechada de cemento CEM I 42,5N, con una relación agua/cemento de 0,4 dosificada en peso, vertida por el interior de la armadura mediante sistema de inyección única global (IU); para recalce de cimentación, atravesando la cimentación existente, en un área de trabajo con altura libre de entre 2,50 y 4 m, y carga manual a camión o contenedor de los restos de material de relleno y otros desperdicios producidos durante los trabajos.
Criterio de valoración económica: El precio incluye el desplazamiento a la obra del personal especializado y el traslado del equipo entre diferentes emplazamientos dentro de la misma obra, pero no incluye la perforación de la cimentación existente.
Incluye: Limpieza y preparación del entorno afectado. Replanteo. Perforación del terreno. Colocación de la armadura tubular. Inyección de la lechada de cemento. Limpieza y retirada de sobrantes. Carga manual de escombros sobre camión o contenedor.
Criterio de medición de proyecto: Longitud medida según documentación gráfica de Proyecto, incrementada en un metro por la formación del bulbo.
Criterio de medición de obra: Se medirá la longitud, tomada en el terreno antes de hormigonar, del micropilote realmente ejecutado según especificaciones de Proyecto, desde la punta hasta la cara inferior del encepado, sin incluir el exceso de lechada de cemento consumida sobre el volumen teórico correspondiente al diámetro nominal del micropilote.

| Código | Ud | Descripción | Rendimiento | Precio | Importe |
|---|---|---|---|---|---|
| mt07mpi020aa | m | Perfil tubular con rosca, para armar micropilotes, de 60,3 mm de diámetro exterior y 5,5 mm de espesor, de acero EN ISO 11960 N-80, con límite elástico 562 N/mm² y carga de rotura 690 N/mm². (material) | 1.02 | 14.4 | 14.688 |
| mt08cem010c | kg | Cemento Portland CEM I 42,5 N, en sacos, según UNE-EN 197-1. (material) | 25 | 0.11 | 2.750 |
| mt08aaa010a | m³ | Agua. (material) | 0.01 | 1.5 | 0.015 |
| mq03pva020 | h | Equipo para inyecciones profundas, con bomba de baja presión y carro de perforación. (maquinaria) | 0.164 | 236.32 | 38.756 |
| mo042 | h | Oficial 1ª estructurista. (mano de obra) | 0.373 | 23.46 | 8.751 |
| mo089 | h | Ayudante estructurista. (mano de obra) | 0.373 | 22.67 | 8.456 |
| mo113 | h | Peón ordinario construcción. (mano de obra) | 0.186 | 21.19 | 3.941 |
| % | % | Costes directos complementarios | 2 % | 77.357 | 1.547 |
|  |  | Costes directos |  |  | 78.904 |

Residuos:
- colocación: mt08cem010c Cemento Portland CEM I 42,5 N, en sacos, según UNE-EN 197-1; factor de residuo 0.0063
- excavación: ruo170504 Tierra y piedras distintas de las especificadas en el código 17 05 03. (componente de residuo); rendimiento 20.522 kg; Código LER 17 05 04; Masa del elemento 1 kg; Volumen 0.000625 m3

## Recursos

**mt08cem010c** kg Cemento Portland CEM I 42,5 N, en sacos, según UNE-EN 197-1
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
