# Micropilote con armadura de perfil tubular de acero "GEONOVATEK", hincado hidráulicamente, para recalce de cimentación

- Propiedad del archivo: CYPE Ingenieros S.A.
- Formato: FIEBDC-3/2016
- Programa: Generador de precios de la construcción. CYPE Ingenieros, S.A.
- Fecha: 08/03/2024
- Ámbito geográfico: Región de Murcia
- Divisa: EUR
- Costes indirectos: 3 %
- IVA: 21 %

## C Cimentaciones

### CZ Recalces

#### CZM Micropilotaje en cimiento

**CZM035** Ud Micropilote con armadura de perfil tubular de acero "GEONOVATEK", hincado hidráulicamente, para recalce de cimentación.
Micropilote MP60 "GEONOVATEK", de hasta 12 m de longitud, formado por perfil tubular con rosca, de acero UNE-EN 10025 S355JR, de 62 mm de diámetro exterior y 10 mm de espesor, hincado hidráulicamente a presión continua hasta rechazo (25 t de presión máxima de hinca y 18 t de carga de trabajo), con mortero especial de anclaje, para la unión del hormigón de la cimentación existente al perfil de acero, para recalce y nivelación de la cimentación.
Criterio de valoración económica: El precio no incluye el desplazamiento a la obra del personal especializado ni el traslado del equipo entre diferentes emplazamientos dentro de la misma obra.
Incluye: Limpieza y preparación del entorno afectado. Replanteo. Perforación de la cimentación existente y del terreno. Hincado del micropilote a presión continua. Unión a la cimentación existente. Limpieza y recogida de restos. Carga a camión o contenedor de los restos.
Criterio de medición de proyecto: Número de unidades previstas, según documentación gráfica de Proyecto.
Criterio de medición de obra: Se medirá el número de unidades realmente ejecutadas según especificaciones de Proyecto.

| Código | Ud | Descripción | Rendimiento | Precio | Importe |
|---|---|---|---|---|---|
| mt07geo040d | Ud | Micropilote MP60 "GEONOVATEK", de hasta 12 m de longitud, formado por perfil tubular con rosca, de acero UNE-EN 10025 S355JR, de 62 mm de diámetro exterior y 10 mm de espesor, hincado hidráulicamente a presión continua hasta rechazo (25 t de presión máxima de hinca y 18 t de carga de trabajo), con mortero especial de anclaje, para la unión del hormigón de la cimentación existente al perfil de acero, para recalce y nivelación de la cimentación. Longitud medida desde la base de la perforación hasta el extremo inferior del micropilote. (material) | 1 | 880 | 880.000 |
| mo042 | h | Oficial 1ª estructurista. (mano de obra) | 1.893 | 23.46 | 44.410 |
| mo089 | h | Ayudante estructurista. (mano de obra) | 1.893 | 22.67 | 42.914 |
| % | % | Costes directos complementarios | 2 % | 967.324 | 19.346 |
|  |  | Costes directos |  |  | 986.670 |

Residuos:
- excavación: ruo170504 Tierra y piedras distintas de las especificadas en el código 17 05 03. (componente de residuo); rendimiento 6.038 kg; Código LER 17 05 04; Masa del elemento 1 kg; Volumen 0.000625 m3
