# Camisa metálica "GEONOVATEK" para guía durante el hincado de micropilotes MP60

- Propiedad del archivo: CYPE Ingenieros S.A.
- Formato: FIEBDC-3/2016
- Programa: Generador de precios de la construcción. CYPE Ingenieros, S.A.
- Fecha: 03/10/2024
- Ámbito geográfico: Región de Murcia
- Divisa: EUR
- Costes indirectos: 3 %
- IVA: 21 %

## C Cimentaciones

### CZ Recalces

#### CZM Micropilotaje en cimiento

**CZM038** Ud Camisa metálica "GEONOVATEK" para guía durante el hincado de micropilotes MP60.
Camisa metálica "GEONOVATEK" formada por tubo de acero UNE-EN 10025 S355JR de 50 cm de longitud, de 90 mm de diámetro y 13,5 mm de espesor, conectado a la armadura de la nueva cimentación, para guía durante el hincado de micropilotes MP60, en recalce de cimentación, con un grado de complejidad bajo, y posterior pretensado mediante cabezal pretensor Lift Pile.
Criterio de valoración económica: El precio no incluye el transporte de los materiales, la supervisión de la instalación ni la nueva cimentación.
Incluye: Replanteo y marcado de los ejes. Colocación de la camisa.
Criterio de medición de proyecto: Número de unidades previstas, según documentación gráfica de Proyecto.
Criterio de medición de obra: Se medirá el número de unidades realmente ejecutadas según especificaciones de Proyecto.

| Código | Ud | Descripción | Rendimiento | Precio | Importe |
|---|---|---|---|---|---|
| mt07geo050a | Ud | Camisa metálica "GEONOVATEK" formada por tubo de acero UNE-EN 10025 S355JR de 50 cm de longitud, de 90 mm de diámetro y 13,5 mm de espesor, conectado a la armadura de la nueva cimentación, para guía durante el hincado de micropilotes MP60, en recalce de cimentación, con un grado de complejidad bajo, y posterior pretensado mediante cabezal pretensor Lift Pile. (material) | 1 | 253 | 253.000 |
| mo042 | h | Oficial 1ª estructurista. (mano de obra) | 0.118 | 23.46 | 2.768 |
| % | % | Costes directos complementarios | 2 % | 255.768 | 5.115 |
|  |  | Costes directos |  |  | 260.883 |

Residuos:
- colocación: mt07geo050a; factor de residuo 0.0075

## Recursos

**mt07geo050a** Ud Camisa metálica "GEONOVATEK" formada por tubo de acero UNE-EN 10025 S355JR de 50 cm de longitud
Datos técnicos: Coste energético 138.210 MJ; Emisión de CO2 7.171 kg; Código LER 17 04 05; Masa del elemento 14.06 kg; Volumen 0.006695 m3
