# Demolición de columna de piedra

- Propiedad del archivo: CYPE Ingenieros S.A.
- Formato: FIEBDC-3/2016
- Programa: Generador de precios de la construcción. CYPE Ingenieros, S.A.
- Fecha: 03/10/2024
- Ámbito geográfico: Región de Murcia
- Divisa: EUR
- Costes indirectos: 3 %
- IVA: 21 %

## D Demoliciones

### DE Estructuras

#### DEC Cantería

**DEC030** m Demolición de columna de piedra.
Demolición de columna de piedra labrada de 1601 a 2500 cm² de sección, con medios manuales y carga manual sobre camión o contenedor.
Incluye: Demolición del elemento. Fragmentación de los escombros en piezas manejables. Retirada y acopio de escombros. Limpieza de los restos de obra. Carga manual de escombros sobre camión o contenedor.
Criterio de medición de proyecto: Longitud medida según documentación gráfica de Proyecto.
Criterio de medición de obra: Se medirá la longitud realmente demolida según especificaciones de Proyecto.

| Código | Ud | Descripción | Rendimiento | Precio | Importe |
|---|---|---|---|---|---|
| mo112 | h | Peón especializado construcción. (mano de obra) | 5.554 | 21.72 | 120.633 |
| mo113 | h | Peón ordinario construcción. (mano de obra) | 5.554 | 21.19 | 117.689 |
| % | % | Costes directos complementarios | 2 % | 238.322 | 4.766 |
|  |  | Costes directos |  |  | 243.088 |

Residuos:
- demolición: ruo010413 Residuos del corte y serrado de piedra distintos de los mencionados en el código 01 04 07. (componente de residuo); rendimiento 650 kg; Código LER 01 04 13; Masa del elemento 1 kg; Volumen 0.000667 m3
