# Demolición de bóveda de fábrica

- Propiedad del archivo: CYPE Ingenieros S.A.
- Formato: FIEBDC-3/2016
- Programa: Generador de precios de la construcción. CYPE Ingenieros, S.A.
- Fecha: 03/10/2024
- Ámbito geográfico: Región de Murcia
- Divisa: EUR
- Costes indirectos: 3 %
- IVA: 21 %

## D Demoliciones

### DE Estructuras

#### DEF Fábrica

**DEF050** m² Demolición de bóveda de fábrica.
Demolición de bóveda de fábrica de ladrillo cerámico macizo de 1 pie de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.325 | 4.57 | 1.485 |
| mq05pdm110 | h | Compresor portátil diesel media presión 10 m³/min. (maquinaria) | 0.162 | 7.75 | 1.256 |
| mo112 | h | Peón especializado construcción. (mano de obra) | 0.346 | 21.72 | 7.515 |
| mo113 | h | Peón ordinario construcción. (mano de obra) | 0.173 | 21.19 | 3.666 |
| % | % | Costes directos complementarios | 2 % | 13.922 | 0.278 |
|  |  | Costes directos |  |  | 14.200 |

Residuos:
- demolición: ruo170101 Hormigón (hormigones, morteros y prefabricados). (componente de residuo); rendimiento 88.667 kg; Código LER 17 01 01; Masa del elemento 1 kg; Volumen 0.000667 m3
- demolición: ruo170102 Ladrillos. (componente de residuo); rendimiento 556.416 kg; Código LER 17 01 02; Masa del elemento 1 kg; Volumen 0.0008 m3
