# Demolición de pilar de madera

- Propiedad del archivo: CYPE Ingenieros S.A.
- Formato: FIEBDC-3/2016
- Programa: Generador de precios de la construcción. CYPE Ingenieros, S.A.
- Fecha: 08/03/2024
- Ámbito geográfico: Región de Murcia
- Divisa: EUR
- Costes indirectos: 3 %
- IVA: 21 %

## D Demoliciones

### DE Estructuras

#### DEM Madera

**DEM030** m Demolición de pilar de madera.
Demolición de pilar de madera de hasta 1600 cm² de sección, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.197 | 3.36 | 0.662 |
| mo112 | h | Peón especializado construcción. (mano de obra) | 0.21 | 21.72 | 4.561 |
| mo113 | h | Peón ordinario construcción. (mano de obra) | 0.42 | 21.19 | 8.900 |
| % | % | Costes directos complementarios | 2 % | 14.123 | 0.282 |
|  |  | Costes directos |  |  | 14.405 |

Residuos:
- demolición: ruo170201 Madera. (componente de residuo); rendimiento 76.4 kg; Código LER 17 02 01; Masa del elemento 1 kg; Volumen 0.000909 m3
