# Desmontaje de cierre metálico

- Propiedad del archivo: CYPE Ingenieros S.A.
- Formato: FIEBDC-3/2016
- Programa: Generador de precios de la construcción. CYPE Ingenieros, S.A.
- Fecha: 03/10/2024
- Ámbito geográfico: Región de Murcia
- Divisa: EUR
- Costes indirectos: 3 %
- IVA: 21 %

## D Demoliciones

### DF Fachadas

#### DFD Defensas de exteriores

**DFD040** Ud Desmontaje de cierre metálico.
Desmontaje de cierre metálico extensible de 4 a 6 m² de superficie, con medios manuales, sin deteriorar los elementos constructivos a los que está sujeto, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial 1ª cerrajero. (mano de obra) | 0.389 | 22.82 | 8.877 |
| mo059 | h | Ayudante cerrajero. (mano de obra) | 0.389 | 21.84 | 8.496 |
| mo113 | h | Peón ordinario construcción. (mano de obra) | 0.259 | 21.19 | 5.488 |
| % | % | Costes directos complementarios | 2 % | 22.861 | 0.457 |
|  |  | Costes directos |  |  | 23.318 |

Residuos:
- demolición: ruo170405 Hierro y acero. (componente de residuo); rendimiento 103.5 kg; Código LER 17 04 05; Masa del elemento 1 kg; Volumen 0.000476 m3
