# Demolición de cerramiento de fachada de paneles prefabricados de hormigón

- Propiedad del archivo: CYPE Ingenieros S.A.
- Formato: FIEBDC-3/2016
- Programa: Generador de precios de la construcción. CYPE Ingenieros, S.A.
- Fecha: 08/03/2024
- Ámbito geográfico: Región de Murcia
- Divisa: EUR
- Costes indirectos: 3 %
- IVA: 21 %

## D Demoliciones

### DF Fachadas

#### DFP Pesadas

**DFP010** m² Demolición de cerramiento de fachada de paneles prefabricados de hormigón.
Demolición de cerramiento de fachada formado por paneles prefabricados de hormigón de hasta 20 cm de espesor, dispuestos en posición horizontal, con medios mecánicos, sin deteriorar los elementos constructivos a los que están sujetos, y carga mecánica sobre camión o contenedor.
Incluye: Demolición del elemento. Fragmentación de los escombros en piezas manejables. Retirada y acopio de escombros. Limpieza de los restos de obra. Carga mecánica de escombros sobre camión o contenedor.
Criterio de medición de proyecto: Superficie medida según documentación gráfica de Proyecto.
Criterio de medición de obra: Se medirá la superficie realmente demolida según especificaciones de Proyecto.

| Código | Ud | Descripción | Rendimiento | Precio | Importe |
|---|---|---|---|---|---|
| mq05mai030 | h | Martillo neumático. (maquinaria) | 0.29 | 4.57 | 1.325 |
| mq05pdm110 | h | Compresor portátil diesel media presión 10 m³/min. (maquinaria) | 0.145 | 7.75 | 1.124 |
| mq01pan010a | h | Pala cargadora sobre neumáticos de 120 kW/1,9 m³. (maquinaria) | 0.002 | 45.06 | 0.090 |
| mq07gte010f | h | Grúa autopropulsada de brazo telescópico con una capacidad de elevación de 60 t y 58 m de altura máxima de trabajo. (maquinaria) | 0.058 | 126.56 | 7.340 |
| mq08sol010 | h | Equipo de oxicorte, con acetileno como combustible y oxígeno como comburente. (maquinaria) | 0.058 | 8.25 | 0.479 |
| mo019 | h | Oficial 1ª soldador. (mano de obra) | 0.062 | 22.82 | 1.415 |
| mo112 | h | Peón especializado construcción. (mano de obra) | 0.124 | 21.72 | 2.693 |
| mo113 | h | Peón ordinario construcción. (mano de obra) | 0.309 | 21.19 | 6.548 |
| % | % | Costes directos complementarios | 2 % | 21.014 | 0.420 |
|  |  | Costes directos |  |  | 21.434 |

Residuos:
- demolición: ruo170101 Hormigón (hormigones, morteros y prefabricados). (componente de residuo); rendimiento 276 kg; Código LER 17 01 01; Masa del elemento 1 kg; Volumen 0.000667 m3
- demolición: ruo170302 Mezclas bituminosas distintas de las especificadas en el código 17 03 01. (componente de residuo); rendimiento 1 kg; Código LER 17 03 02; Masa del elemento 1 kg; Volumen 0.001 m3
- demolición: ruo170405 Hierro y acero. (componente de residuo); rendimiento 3.06 kg; Código LER 17 04 05; Masa del elemento 1 kg; Volumen 0.000476 m3
