# Desmontaje de rejilla de distribución de aire

- Propiedad del archivo: CYPE Ingenieros S.A.
- Formato: FIEBDC-3/2016
- Programa: Generador de precios de la construcción. CYPE Ingenieros, S.A.
- Fecha: 08/03/2024
- Ámbito geográfico: Región de Murcia
- Divisa: EUR
- Costes indirectos: 3 %
- IVA: 21 %

## D Demoliciones

### DI Instalaciones

#### DIC Calefacción, climatización y A.C.S.

**DIC125** Ud Desmontaje de rejilla de distribución de aire.
Desmontaje de rejilla de distribución de aire, de 500 mm de longitud máxima, con medios manuales, y carga manual sobre camión o contenedor.
Criterio de valoración económica: El precio incluye el desmontaje de los accesorios y de los elementos de fijación.
Incluye: Desmontaje del elemento. Retirada y acopio del material desmontado. Limpieza de los restos de obra. Carga manual del material desmontado y restos de obra sobre camión o contenedor.
Criterio de medición de proyecto: Número de unidades previstas, según documentación gráfica de Proyecto.
Criterio de medición de obra: Se medirá el número de unidades realmente desmontadas según especificaciones de Proyecto.

| Código | Ud | Descripción | Rendimiento | Precio | Importe |
|---|---|---|---|---|---|
| mo011 | h | Oficial 1ª montador. (mano de obra) | 0.195 | 23.16 | 4.516 |
| mo080 | h | Ayudante montador. (mano de obra) | 0.195 | 21.78 | 4.247 |
| % | % | Costes directos complementarios | 2 % | 8.763 | 0.175 |
|  |  | Costes directos |  |  | 8.938 |
