# Desmontaje de acometida eléctrica

- Propiedad del archivo: CYPE Ingenieros S.A.
- Formato: FIEBDC-3/2016
- Programa: Generador de precios de la construcción. CYPE Ingenieros, S.A.
- Fecha: 08/03/2024
- Ámbito geográfico: Región de Murcia
- Divisa: EUR
- Costes indirectos: 3 %
- IVA: 21 %

## D Demoliciones

### DI Instalaciones

#### DIE Eléctricas

**DIE005** m Desmontaje de acometida eléctrica.
Desmontaje de acometida eléctrica acometida aérea, fijada superficialmente en fachada del edificio, con medios manuales, y carga manual sobre camión o contenedor.
Criterio de valoración económica: El precio incluye el desmontaje de los accesorios y de los soportes de fijación.
Incluye: Desmontaje del elemento. Retirada y acopio del material desmontado. Limpieza de los restos de obra. Carga manual del material desmontado y restos de obra sobre camión o contenedor.
Criterio de medición de proyecto: Longitud medida según documentación gráfica de Proyecto.
Criterio de medición de obra: Se medirá la longitud realmente desmontada según especificaciones de Proyecto.

| Código | Ud | Descripción | Rendimiento | Precio | Importe |
|---|---|---|---|---|---|
| mo003 | h | Oficial 1ª electricista. (mano de obra) | 0.122 | 23.16 | 2.826 |
| mo102 | h | Ayudante electricista. (mano de obra) | 0.122 | 21.75 | 2.654 |
| % | % | Costes directos complementarios | 2 % | 5.480 | 0.110 |
|  |  | Costes directos |  |  | 5.590 |

Residuos:
- demolición: ruo170405 Hierro y acero. (componente de residuo); rendimiento 0.02 kg; Código LER 17 04 05; Masa del elemento 1 kg; Volumen 0.000476 m3
- demolición: ruo170411 Cables distintos de los especificados en el código 17 04 10. (componente de residuo); rendimiento 0.57 kg; Código LER 17 04 11; Masa del elemento 1 kg; Volumen 0.000667 m3
