# Desmontaje de señalización de extinción o evacuación

- Propiedad del archivo: CYPE Ingenieros S.A.
- Formato: FIEBDC-3/2016
- Programa: Generador de precios de la construcción. CYPE Ingenieros, S.A.
- Fecha: 08/03/2024
- Ámbito geográfico: Región de Murcia
- Divisa: EUR
- Costes indirectos: 3 %
- IVA: 21 %

## D Demoliciones

### DI Instalaciones

#### DIO Contra incendios

**DIO020** Ud Desmontaje de señalización de extinción o evacuación.
Desmontaje de señalización de extinción o evacuación fijada en paramento, con medios manuales, y carga manual sobre camión o contenedor.
Incluye: Desmontaje del elemento. Retirada y acopio del material desmontado. Limpieza de los restos de obra. Carga manual del material desmontado y restos de obra sobre camión o contenedor.
Criterio de medición de proyecto: Número de unidades previstas, según documentación gráfica de Proyecto.
Criterio de medición de obra: Se medirá el número de unidades realmente desmontadas según especificaciones de Proyecto.

| Código | Ud | Descripción | Rendimiento | Precio | Importe |
|---|---|---|---|---|---|
| mo113 | h | Peón ordinario construcción. (mano de obra) | 0.061 | 21.19 | 1.293 |
| % | % | Costes directos complementarios | 2 % | 1.293 | 0.026 |
|  |  | Costes directos |  |  | 1.319 |

Residuos:
- demolición: ruo170203 Plástico. (componente de residuo); rendimiento 0.093 kg; Código LER 17 02 03; Masa del elemento 1 kg; Volumen 0.001667 m3
