# Desmontaje de depósito para reserva de agua contra incendios

- Propiedad del archivo: CYPE Ingenieros S.A.
- Formato: FIEBDC-3/2016
- Programa: Generador de precios de la construcción. CYPE Ingenieros, S.A.
- Fecha: 08/03/2024
- Ámbito geográfico: Región de Murcia
- Divisa: EUR
- Costes indirectos: 3 %
- IVA: 21 %

## D Demoliciones

### DI Instalaciones

#### DIO Contra incendios

**DIO100** Ud Desmontaje de depósito para reserva de agua contra incendios.
Desmontaje de depósito de superficie para reserva de agua contra incendios de hasta 12 m³ de capacidad, con medios manuales y mecánicos, sin deteriorar los elementos constructivos a los que pueda estar sujeto, y carga manual y mecánica sobre camión o contenedor.
Criterio de valoración económica: El precio incluye el desmontaje de los accesorios y de los elementos de fijación.
Incluye: Desmontaje del elemento. Obturación de las conducciones conectadas al depósito. Retirada y acopio del material desmontado. Limpieza de los restos de obra. Carga manual y mecánica del material desmontado y restos de obra sobre camión o contenedor.
Criterio de medición de proyecto: Número de unidades previstas, según documentación gráfica de Proyecto.
Criterio de medición de obra: Se medirá el número de unidades realmente desmontadas según especificaciones de Proyecto.

| Código | Ud | Descripción | Rendimiento | Precio | Importe |
|---|---|---|---|---|---|
| mq04cag010c | h | Camión con grúa de hasta 12 t. (maquinaria) | 1.159 | 65.58 | 76.007 |
| mo113 | h | Peón ordinario construcción. (mano de obra) | 2.432 | 21.19 | 51.534 |
| % | % | Costes directos complementarios | 2 % | 127.541 | 2.551 |
|  |  | Costes directos |  |  | 130.092 |

Residuos:
- demolición: ruo170904 Residuos mezclados de construcción y demolición distintos de los especificados en los códigos 17 09 01, 17 09 02 y 17 09 03. (componente de residuo); rendimiento 275 kg; Código LER 17 09 04; Masa del elemento 1 kg; Volumen 0.000667 m3
