# Desmontaje de fregadero

- Propiedad del archivo: CYPE Ingenieros S.A.
- Formato: FIEBDC-3/2016
- Programa: Generador de precios de la construcción. CYPE Ingenieros, S.A.
- Fecha: 03/10/2024
- Ámbito geográfico: Región de Murcia
- Divisa: EUR
- Costes indirectos: 3 %
- IVA: 21 %

## D Demoliciones

### DS Equipamiento

#### DSC Cocinas

**DSC010** Ud Desmontaje de fregadero.
Desmontaje de fregadero de acero inoxidable de 2 cubetas, con medios manuales, sin afectar a la estabilidad de los elementos constructivos a los que pueda estar sujeto, y carga manual sobre camión o contenedor.
Criterio de valoración económica: El precio incluye el desmontaje de la grifería y de los accesorios y la obturación de las conducciones conectadas al elemento.
Incluye: Desmontaje del elemento. Obturación de las conducciones conectadas al elemento. Retirada y acopio del material desmontado. Limpieza de los restos de obra. Carga manual del material desmontado y restos de obra sobre camión o contenedor.
Criterio de medición de proyecto: Número de unidades previstas, según documentación gráfica de Proyecto.
Criterio de medición de obra: Se medirá el número de unidades realmente desmontadas según especificaciones de Proyecto.

| Código | Ud | Descripción | Rendimiento | Precio | Importe |
|---|---|---|---|---|---|
| mo008 | h | Oficial 1ª fontanero. (mano de obra) | 0.426 | 23.16 | 9.866 |
| mo107 | h | Ayudante fontanero. (mano de obra) | 0.327 | 21.75 | 7.112 |
| % | % | Costes directos complementarios | 2 % | 16.978 | 0.340 |
|  |  | Costes directos |  |  | 17.318 |

Residuos:
- demolición: ruo170405 Hierro y acero. (componente de residuo); rendimiento 6.5 kg; Código LER 17 04 05; Masa del elemento 1 kg; Volumen 0.000476 m3
- demolición: ruo170407 Metales mezclados. (componente de residuo); rendimiento 0.6 kg; Código LER 17 04 07; Masa del elemento 1 kg; Volumen 0.000667 m3
