# Muro estructural de entramado ligero de perfiles (light steel framing)

- Propiedad del archivo: CYPE Ingenieros S.A.
- Formato: FIEBDC-3/2016
- Programa: Generador de precios de la construcción. CYPE Ingenieros, S.A.
- Fecha: 03/10/2024
- Ámbito geográfico: Región de Murcia
- Divisa: EUR
- Costes indirectos: 3 %
- IVA: 21 %

## E Estructuras

### EA Acero

#### EAL Entramados ligeros (light steel framing)

**EAL010** Ud Muro estructural de entramado ligero de perfiles (light steel framing).
Muro estructural exterior, de 1220x2600 mm, de entramado ligero de perfiles de acero conformado en frío, galvanizado, tipo DX52D+Z275MA, de 0,8 mm de espesor (light steel framing), con una separación entre montantes de 600 mm, formado por: un panel estándar, de 1220x2600 mm. Suministro de los perfiles mecanizados y ensamblados en taller y montaje de la estructura en obra, considerando un grado de complejidad medio. Incluso remaches para la unión de los perfiles entre sí y anclajes mecánicos, para la fijación de los paneles.
Incluye: Replanteo. Montaje de la estructura.
Criterio de medición de proyecto: Número de unidades previstas, según documentación gráfica de Proyecto.
Criterio de medición de obra: Se medirá el número de unidades realmente ejecutadas según especificaciones de Proyecto.

| Código | Ud | Descripción | Rendimiento | Precio | Importe |
|---|---|---|---|---|---|
| mt07lsf010ga | Ud | Panel estándar, de 1220x2600 mm, para muro estructural de entramado ligero de perfiles de acero conformado en frío, galvanizado, tipo DX52D+Z275MA, de 0,8 mm de espesor (light steel framing), con una separación entre montantes de 600 mm y perforaciones en los montantes, pretaladradas en taller, para el paso de instalaciones; con remaches para la unión de los perfiles entre sí y anclajes mecánicos de autoexcavado, de acero galvanizado para la fijación de los paneles al forjado o a la cimentación. (material) | 1 | 44.34 | 44.340 |
| mo047 | h | Oficial 1ª montador de estructura metálica. (mano de obra) | 0.196 | 23.46 | 4.598 |
| mo094 | h | Ayudante montador de estructura metálica. (mano de obra) | 0.196 | 22.67 | 4.443 |
| % | % | Costes directos complementarios | 2 % | 53.381 | 1.068 |
|  |  | Costes directos |  |  | 54.449 |

## Recursos

**mt07lsf010ga** Ud Panel estándar, de 1220x2600 mm
Datos técnicos: Coste energético 503.939 MJ; Emisión de CO2 54.252 kg
Residuos:
- embalaje: re150101 Envases de papel y cartón. (componente de residuo); rendimiento 3.59 kg; Código LER 15 01 01; Masa del elemento 1 kg; Volumen 0.001333 m3
