# Arriostramiento de estructura de escalera y peldañeado de entramado ligero de perfiles (light steel framing) con tablero estructural

- Propiedad del archivo: CYPE Ingenieros S.A.
- Formato: FIEBDC-3/2016
- Programa: Generador de precios de la construcción. CYPE Ingenieros, S.A.
- Fecha: 03/10/2024
- Ámbito geográfico: Región de Murcia
- Divisa: EUR
- Costes indirectos: 3 %
- IVA: 21 %

## E Estructuras

### EA Acero

#### EAL Entramados ligeros (light steel framing)

**EAL103** m² Arriostramiento de estructura de escalera y peldañeado de entramado ligero de perfiles (light steel framing) con tablero estructural.
Arriostramiento de estructura de escalera y peldañeado de entramado ligero de perfiles (light steel framing) con tablero estructural de partículas de madera para uso en ambiente seco, tipo P4, según UNE-EN 312, de 2400x900 mm y 30 mm de espesor, machihembrado en sus cuatro cantos, fijado a la estructura con tornillos autotaladrantes de cabeza avellanada, de acero galvanizado, de 5,5 mm de diámetro y 76 mm de longitud.
Incluye: Replanteo y marcado de ejes. Preparación y corte de los tableros. Fijación de los tableros a la estructura.
Criterio de medición de proyecto: Superficie medida según documentación gráfica de Proyecto.
Criterio de medición de obra: Se medirá la superficie realmente ejecutada según especificaciones de Proyecto.

| Código | Ud | Descripción | Rendimiento | Precio | Importe |
|---|---|---|---|---|---|
| mt08eff020o | m² | Tablero estructural de partículas de madera para uso en ambiente seco, tipo P4, según UNE-EN 312, de 2400x900 mm y 30 mm de espesor, machihembrado en sus cuatro cantos, Euroclase D-s2, d0 de reacción al fuego, según UNE-EN 13501-1, clase E1 en emisión de formaldehído, según UNE-EN 13986. (material) | 1 | 22.16 | 22.160 |
| mt13pst110a | Ud | Tornillo autotaladrante de cabeza avellanada, de acero galvanizado, de 5,5 mm de diámetro y 76 mm de longitud. (material) | 10 | 0.17 | 1.700 |
| mo048 | h | Oficial 1ª montador de estructura de madera. (mano de obra) | 0.245 | 23.46 | 5.748 |
| mo095 | h | Ayudante montador de estructura de madera. (mano de obra) | 0.245 | 22.67 | 5.554 |
| % | % | Costes directos complementarios | 2 % | 35.162 | 0.703 |
|  |  | Costes directos |  |  | 35.865 |

Residuos:
- colocación: mt08eff020o; factor de residuo 0.0063
- colocación: mt13pst110a Tornillo autotaladrante de cabeza avellanada, de acero galvanizado, de 5,5 mm de diámetro y 76 mm de longitud; factor de residuo 0.00475862

## Recursos

**mt08eff020o** m² Tablero estructural de partículas de madera para uso en ambiente seco
Datos técnicos: Coste energético 645.429 MJ; Emisión de CO2 8.354 kg; Código LER 17 02 01; Masa del elemento 19.5 kg; Volumen 0.017727 m3
Residuos:
- embalaje: re170203 Plástico. (componente de residuo); rendimiento 0.034 kg; Código LER 17 02 03; Masa del elemento 1 kg; Volumen 0.001667 m3

**mt13pst110a** Ud Tornillo autotaladrante de cabeza avellanada, de acero galvanizado, de 5,5 mm de diámetro y 76 mm de longitud
Datos técnicos: Coste energético 0.370 MJ; Emisión de CO2 0.038 kg; Código LER 17 04 05; Masa del elemento 0.0145 kg; Volumen 0.000007 m3
Residuos:
- embalaje: re150101 Envases de papel y cartón. (componente de residuo); rendimiento 0.001 kg; Código LER 15 01 01; Masa del elemento 1 kg; Volumen 0.001333 m3
