# Acero conformado en frío, en estructura metálica ligera autoportante de cubierta inclinada

- Propiedad del archivo: CYPE Ingenieros S.A.
- Formato: FIEBDC-3/2016
- Programa: Generador de precios de la construcción. CYPE Ingenieros, S.A.
- Fecha: 03/10/2024
- Ámbito geográfico: Región de Murcia
- Divisa: EUR
- Costes indirectos: 3 %
- IVA: 21 %

## E Estructuras

### EA Acero

#### EAT Estructuras para cubiertas

**EAT010** kg Acero conformado en frío, en estructura metálica ligera autoportante de cubierta inclinada.
Acero conformado en frío, galvanizado, tipo DX52D+Z275MA, en estructura metálica ligera autoportante de cubierta inclinada de entramado ligero de perfiles, de las series omega, L, U, C o Z; con remaches para la unión de los perfiles entre sí y anclajes mecánicos para su fijación.
Incluye: Replanteo. Montaje de la estructura.
Criterio de medición de proyecto: Peso nominal medido según documentación gráfica de Proyecto.
Criterio de medición de obra: Se determinará, a partir del peso obtenido en báscula oficial de las unidades llegadas a obra, el peso de las unidades realmente ejecutadas según especificaciones de Proyecto.

| Código | Ud | Descripción | Rendimiento | Precio | Importe |
|---|---|---|---|---|---|
| mt07ali050b | kg | Acero conformado en frío, galvanizado, tipo DX52D+Z275MA, en estructura metálica ligera autoportante de cubierta inclinada de entramado ligero de perfiles, de las series omega, L, U, C o Z; con remaches para la unión de los perfiles entre sí y anclajes mecánicos para su fijación. (material) | 1 | 3.32 | 3.320 |
| mo047 | h | Oficial 1ª montador de estructura metálica. (mano de obra) | 0.015 | 23.46 | 0.352 |
| mo094 | h | Ayudante montador de estructura metálica. (mano de obra) | 0.015 | 22.67 | 0.340 |
| % | % | Costes directos complementarios | 2 % | 4.012 | 0.080 |
|  |  | Costes directos |  |  | 4.092 |
